# Neubau Wohnhaus mit Gewerbe "Weiße Villen"
Angebotsaufforderung (GAEB DA XML 3.1, DA83)
Projekt: 24-003
Währung: EUR
Auftraggeber: Wohnbauten GmbH Schwedt/Oder, Am Holzhafen 2, 16303 Schwedt/Oder
Erstellt mit: GXML Toolbox V3.3 R20230829, iTWO_64 V24.0.563, 18.02.2026

## 1 Baubeschreibung
Vorgesehen ist die Errichtung eines innerstädtischen Wohn- und Geschäftshauses mit insgesamt 25 barrierearmen bzw. barrierefreien Wohneinheiten in dem angestrebten Wohnungsmix sowie einer Gewerbefläche im Erdgeschoss.
Standortangaben
Land:  Brandenburg
Ort:  Schwedt/Oder
Straße:  Berliner Straße
Flur:  54, 55
Flurstücke:  9, 334, tlw. 213 (zukünftig 215)

Das Grundstück hat eine Gesamtgröße von etwa 3.850 m2, von denen 2.830 m2 als Freifläche zu gestalten sind.

## 2 Örtliche Verhältnisse
Der AG geht davon aus, dass sich der Bieter mit der Örtlichkeit vertraut gemacht hat. Mehrkosten, die sich aus Unkenntnis der örtlichen Gegebenheiten ergeben, können nicht geltend gemacht werden. Erschwernisse, die sich aus den vorliegenden allgemeinen Vorbemerkungen bei der Ausführung von Bauleistungen und Leistungen ergeben, sind in die Einheitspreise einzurechnen, soweit hierfür keine gesonderten Positionen vorgesehen sind.

2.1 Lage
Das Bauvorhaben liegt an der Berliner Straße in Schwedt/Oder.

2.2 Baugrund
Die Außenanlage wird um den Neubau errichtet. Der geotechnische Bericht vom Büro Dr. Marx Ingenieure GmbH
liegt vor und kann nach Auftragserteilung bei Bedarf beim AG eingesehen werden.

2.3 Zufahrten
Die Zufahrt zur Baustelle erfolgt über die Berliner Straße. Für die Ein- und Ausfahrten auf öffentlichen Straßen sind die Auflagen der zuständigen Behörden einzuhalten.

2.4 Baustellenversorgung
Anschlüsse für Bauwasser und Baustrom stehen zur Verfügung.

2.5 Baustelleneinrichtung
Der AN hat die Baustelleneinrichtung im Zuge der Kalkulation zu planen. Die Baustelleneinrichtung umfaßt insbesondere:
- Alle erforderlichen Material- und Mannschaftsbuden.
- Einsatz und Vorhalten sämtlicher zur Ausführung benötigter Maschinen, Geräte, Hebezeuge, Werkzeuge, Schnurgerüste.
- Herstellen und Freihalten von Transportwegen innerhalb des Geländes
- Verkehrssicherungsmaßnahmen für die Baustellenzufahrt.

Baustoffe sind in der erforderlichen Qualität und Dimensionierung zu bevorraten. Mehrkosten für Stillstandszeiten der Baustelle wegen mangelnder Bevorratung werden nicht anerkannt.

2.6 Vorhandene Situation
Bei einer gemeinsamen Begehung vor Baubeginn wird ein Protokoll angefertigt, in dem der Zustand der Baustelle mit Zufahrten und Lagerplätzen festgehalten wird. Die Dokumentation des Zustandes vor Baubeginn obliegt dem AN.

2.7 Leitungen
Auf den Flächen werden Leitungen eingebracht. Der Höhen- und Absteckplan ist zu beachten und wird
bei Baubeginn dem AN übergeben.

2.8 Für das Baugrundstück liegt eine Kampfmittelfreigabe vor. Diese kann bei Bedarf beim AG eingesehen
werden.

2.9 Zugänglichkeit
Rettungswege, aber auch Wirtschafts- und Hauszuwegungen sowie Einrichtungen der Ver- und Entsorgungsbetriebe sind dauerhaft freizuhalten.

2.10 Arbeiten anderer Gewerke
Parallel zu den Arbeiten der folgenden Ausschreibung finden Arbeiten weiterer Gewerke statt, die in ihrer Ausführung nicht behindert werden dürfen.
Alle Arbeiten sind mit den anderen Gewerken abzustimmen und ggf. abschnittsweise auszuführen.

2.11 Baulärm
Die Baustelle befindet sich in Nachbarschaft zu einer Wohnbebauung
Sämtliche Emissionen (Lärm, Staub etc.) sind soweit als möglich zu vermeiden.
Die höchstens zulässigen Schallimmissionswerte gemäß AVV Baulärm dürfen durch die Arbeiten nicht überschritten werden.
Die Arbeitszeiten sind werktägig von 7.00 - 20.00 Uhr.

## 3 Bauablauf / Bauorganisation
3.1 Allgemeine Vorschriften und Regeln
Erschwernisse, die sich aus dieser Vorgabe ergeben, sind in die Einheitspreise einzurechnen.

Während aller Arbeiten des Auftragnehmers (AN) auf der Baustelle muss ein deutsch sprechender qualifizierter Polier oder Vorarbeiter (bei Bedarf ein Baustelleningenieur) des AN anwesend sein, der fachlich und persönlich geeignet und bevollmächtigt ist, Anordnungen der Bauleitung entgegen zu nehmen und weisungsberechtigt die erforderlichen Maßnahmen ergreifen kann. Er nimmt an den Bauleiterbesprechungen teil. Er darf nur abgezogen werden, wenn mit dem AG eine Vereinbarung über eine geeignete Ersatzperson erfolgt ist.

3.2 Fristen
Die abschnittsweise Ausführung und die Bauunterbrechung sind bei der Kalkulation zu berücksichtigen.

Ausführungstermine sind in den Vergabeunterlagen enthalten.

Die vereinbarten Fristen und Zwischentermine gemäß Verhandlungsprotokoll sind zwingend einzuhalten und bei der Kalkulation zu berücksichtigen.

3.3 Pläne / Planfreigabe
Der AN hat die vom AG gelieferten Ausführungsunterlagen auf ihre Übereinstimmung mit den Vertragsunterlagen und den tatsächlichen Gegebenheiten auf der Baustelle zu überprüfen und ggf. Art und Umfang der Abweichung mitzuteilen (s. auch VOB, Teil B, § 3, Abs. 3).

3.4 Bautagebuch
Während der Arbeiten ist ein Bautagebuch zu führen, wöchentlich vorzuzeigen und als Kopie an die Bauleitung auszuhändigen. Mindestangaben sind:

- eingesetztes Personal und Maschinen
- Temperatur und Niederschlagsmenge
- bearbeitete Teilgebiete
- besondere Vorkommnisse, wie Leitungsbeschädigungen etc.
- Ergebnisse von Absprachen mit Leitungsträgern
- weitere notwendige Eintragungen siehe Leistungspositionen.

3.5 Bestandsaufnahme
Bei einer gemeinsamen Begehung vor Baubeginn wird ein Protokoll angefertigt, in dem der Zustand der Baustelle festgehalten wird. Die Dokumentation des Zustandes vor Baubeginn obliegt dem AN.

3.6 Baustellenorganisation
3.6.1 Baustelleneinrichtung
Der AN hat die Baustelleneinrichtung im Zuge der Kalkulation zu planen. Die Baustelleneinrichtung umfasst insbesondere:
- Alle erforderlichen Material- und Mannschaftsbuden.
- Einsatz und Vorhalten sämtlicher zur Ausführung benötigter Maschinen, Geräte, Hebezeuge, Werkzeuge, Schnurgerüste.
- Herstellen und Freihalten von Transportwegen innerhalb des Geländes
- Verkehrssicherungsmaßnahmen für die Baustellenzufahrt sowie den Bau der Gehwegüberfahrten.

Standorte für Baumaschinen und Geräte sowie die Lagerflächen sind mit der Bauleitung des Auftraggebers abzustimmen.

Für die Baustelleneinrichtung stehen Flächen innerhalb des Gesamtgrundstückes zur Verfügung.

Erforderliche Abstimmungen mit den Medienträgern sind in den Einheitspreis der Baustelleneinrichtung einzukalkulieren.

Baustoffe sind in der erforderlichen Qualität und Dimensionierung zu bevorraten. Mehrkosten für Stillstandszeiten der Baustelle wegen mangelnder Bevorratung werden nicht anerkannt.

Lieferung, Aufstellen, Vorhalten und Abtransport von Maschinen und Materialien, einschließlich fachgerechter Entsorgung von Altstoffen inkl. der Deponiegebühren sind in die Einheitspreise einzukalkulieren. Gegebenenfalls ist ein mehrmaliger An- und Abtransport der Geräte bzw. ein Umsetzen der Baumaschinen und -materialien aufgrund der vertraglich vereinbarten Ausführungstermine erforderlich.

3.6.2 Transporte auf der Baustelle
Während der Arbeiten findet der Hochbau statt. Sämtliche Arbeitsbereiche und Fahrwege sind entsprechend abzusichern. Der Fahrverkehr innerhalb des genutzten Bereiches ist durch eine einweisende Person abzusichern.

Der Transport der Materialien und Schutzmaßnahmen für das vorhandene Betonsteinpflaster und eventuell erforderliche Baustrassen sind in die EP einzurechnen. Zwischenlagerungskosten werden nicht gesondert vergütet, es sei denn, sie werden durch unvorhergesehene Entscheidungen oder Maßnahmen des Auftraggebers oder seiner Erfüllungsgehilfen verursacht. Hierüber ist der Nachweis zu führen.

Zum Schutz des Baumbestandes und des Wurzelbereichs der Bäume ist die Bewegung von Baufahrzeugen sowie die Anlieferung nur auf zugelassenen, mit der BÜ und dem AG abgestimmten befestigten Wegen oder freigegebenen Trassen möglich. Ggf. erforderliche Bauschutzzäune sind verschiebesicher und verkehrssicher einzurichten.

Die Wiederherstellung des Zustandes der übergebenen Plätze und Wege sowie der Straßenbefestigungen und anderweitig genutzten Flächen zum Zeitpunkt der Übergabe ist Sache des AN und in die Einheitspreise einzukalkulieren.

3.6.3 Baustellenorganisation
Die Koordinierung der Leistungen obliegt dem AN. Dabei sind zeitliche Vorgaben, die sich aus der folgenden Ausschreibung und den Vertragsbedingungen ergeben zwingend zu berücksichtigen und einzuhalten.

3.7 Baustellenver- und -entsorgung
Baustrom und -wasser kann gegen Vergütung gestellt werden. Die Verteilung vom Anschluss bis zum Leistungsort ist Sache des Auftragnehmers. Der Anschluss ist vom AN vorzustrecken.

3.7.1 Entsorgung/Transport von Bauabfällen
3.7.1.1 Verpackungsabfall, überschüssiges Baumaterial, Baustellenabfälle
Anfallendes Verpackungsmaterial bleibt Eigentum des AN und ist, soweit möglich, dem Dualen System zuzuführen oder auf andere Art ordnungsgemäß zu entsorgen.

Überschüssiges Baumaterial (Verschnitte, Reste etc.) und Baustellenabfälle aus dem Bereich des AN entsorgt dieser in eigener Zuständigkeit.

Verpackungsmaterial, überschüssiges Baumaterial und Baustellenabfälle des AN sind auf der Baustelle in verschließbare Container zu sammeln. Das Verbringen obengenannter Abfälle in die Sammelbehälter ist untersagt. Gefüllte Container sind ohne Aufforderung und unverzüglich abzufahren.

Die Zwischenlagerung auf dem Gelände darf nur nach Genehmigung durch die Bauüberwachung und nur in geschlossenen Deckelcontainern erfolgen.

Die anfallenden Kosten für das Aufstellen, Vorhalten und Abtransportieren der geschlossenen Deckelcontainern sind in die Einheitspreise der entsprechenden Positionen einzurechnen.

3.7.1.2 Alle Abfallarten
Es ist das Kreislaufwirtschaftsgesetz (KrWG) vom 24.02.2012 und in Kraft gesetzt am 01.06.2012, in der jeweils gültigen Fassung, mit allen Rechtsgrundlagen, Verordnungen und Merkblättern zur Vermeidung, Wiederverwendung, Recycling, Verwertung und Beseitigung von Abfällen anzuwenden.

Grundsätzlich ist verwertbarer Abfall nicht zu beseitigen.

Jeder auf der Baustelle anfallende Abfall ist je Abfallschlüsselnummer getrennt in verschließbare Deckelcontainer zu sammeln. Von der Regelung der artspezifischen Trennung der Bauabfälle kann nur abgewichen werden, wenn der AG in einer entsprechenden Position festlegt, dass die Entsorgung der gemischten Bau- und Abbruchabfälle über eine Vorbehandlungs- bzw. Abfallsortieranlage zu erfolgen hat.

Bei Entsorgung gemischter Abfälle (AS 150106, AS 170904, AS 200301) ist vor der erstmaligen Übergabe an eine Vorbehandlungsanlage von dessen Betreiber die Einhaltung der technischen Mindestanforderungen sowie die Erreichung der Sortierquote schriftlich bestätigen zu lassen.

Die Sammlung und Entsorgung aller Abfälle ist zu dokumentieren. Die Nutzung der Dokumentationshilfen der Senatsverwaltung werden empfohlen.

Bei mineralischen Bauabfällen erfolgt die Abfalleinstufung und Deklaration nach Abfallverzeichnisverordnung (AVV) durch den Auftraggeber. Die Probenahme und Laboranalytik erfolgt gemäß Vollzugshinweise zur Zuordnung von Abfällen zu den Abfallarten eines Spiegeleintrages in der Abfallverzeichnis-Verordnung (Verdachtsunabhängiger Mindestuntersuchungsumfang) und eine Einstufung der Materialwerte analog Ersatzbaustoffverordnung. Von Probenahme bis Vorlage der Laborergebnisse an den AN ist ein Zeitfenster von ca. drei Wochen einzuplanen.

Durch den AG wird ein Dritter mit der Aufgabe des Verfahrensbevollmächtigten entsprechend dem Signaturgesetz (SigG) beauftragt. Vor dem Abtransport der Bauabfälle ist die abzurechnende Menge durch Unterschrift vom AG auf dem Übernahmeschein/ Begleitschein zu bestätigen.

Die Zwischenlagerung auf dem Gelände darf nur nach Genehmigung durch die Bauleitung und nur geordnet auf Haufwerken erfolgen.

Grundsätzlich ist in die Entsorgungspositionen einzukalkulieren:
· Sortieren des Abfalls,
· Transport der Abfälle zum Deckelcontainer bzw. zur Haufwerksfläche,
· Aufschütten der Haufwerke,
· Aufstellen, Vorhalten, Beladen und Transport der Container zur Annahmestelle,
· Terminabsprache mit Annahmestelle für die Anlieferung der Container,
· Kosten für das jeweilige Nachweisverfahren.

Die Deponie bzw. Verwertungsanlage wird dem AN bei gefährlichem Abfall vom AG benannt.

Die Deponie- bzw. Entsorgungskosten werden für gefährlichen Abfall zur Beseitigung bzw. zur Verwertung unmittelbar vom AG an den Deponiebetreiber bzw. an die Verwertungsanlage gezahlt. Die Gebühren der SBB werden ebenfalls vom AG direkt übernommen.

Bei allen weiteren Entsorgungs- bzw. Verwertungsverfahren sind die Deponie- bzw. Annahmegebühren sowie anlagenspezifische Laboruntersuchungen (wie zum Beispiel LAGA-Untersuchungen), welche nicht im Parameterumfang der Vollzugshinweise enthalten sind, in die Entsorgungspositionen einzukalkulieren.

Der Nachweis über die erfolgte Verwertung / Beseitigung ist der Bauleitung unverzüglich und unaufgefordert zuzuleiten.

Grundlage für die Abrechnung bilden ordnungsgemäß ausgefüllte Nachweisbelege, das Aufmaß und die Belege der Annahmestelle über die erfolgte Verwertung/ Beseitigung (Wiegekarten und Eintrag der Annahmestelle auf dem Übernahmeschein/ Begleitschein).

Zu jeder Rechnung sind die Übernahmescheine und Begleitscheine vom AN an den AG zu übergeben.

Sollte der AN den Abfall in eigener Zuständigkeit verwerten wollen, so hat er auf den Übernahmescheinen als Entsorger zu zeichnen. Mit seiner Unterschrift bestätigt der AN die ordnungsgemäße Entsorgung.

Allgemeiner Hinweis: In Abhängigkeit der bei der Durchführung der Baumaßnahme anfallenden Abfallarten werden nachfolgende Vorbemerkungen ganz oder in Teilen Vertragsbestandteil.

A. NICHT GEFÄHRLICHER ABFALL
Nicht gefährlicher Abfall zur Verwertung ist immer einer Verwertungsanlage zuzuführen. Nicht gefährliche Bauabfälle, die nicht verwertet werden können, sind eigenverantwortlich einer ordnungsgemäßen Beseitigung zuzuführen.
Das Merkblatt 1 "Bauherrenpflichten im Land Berlin Anforderungen der Abfallwirtschaftsbehörde" von der Senatsverwaltung für Umwelt, Verkehr und Klimaschutz mit Stand 07/2023 ist zu beachten.
Für den Transport der nicht gefährlichen Abfälle ist eine gültige Anzeige zur von Sammlern, Beförderern, Händlern und Maklern von Abfällen an die zuständige Behörde erforderlich. Diese ist nach Aufforderung der Vergabestelle unverzüglich vorzulegen, jedoch spätestens vor Auftragserteilung.
Als Beleg über die Abfuhr und die Annahme des Abfalls ist das Übernahmescheinformular in Papierform zu verwenden, auszufüllen und vor Abfahrt durch die örtliche Bauleitung gegenzeichnen zu lassen.
Auf dem Übernahmeschein ist die Anfahrtsstelle (Ort der Baustelle) mit zu vermerken.

Das gültige Berliner Landesabfallrecht (KrW-/AbfG Bln) ist bei der Entsorgung anzuwenden.

B. GEFÄHRLICHER ABFALL
Gefährlicher Abfall zur Beseitigung unterliegt der Andienungspflicht bzw. ist anzeigepflichtig bei der Sonderabfallgesellschaft Berlin Brandenburg (SBB).
Das Merkblatt 2 "Hinweise zur Entsorgung von gefährlichen Abfällen, die bei Baumaßnahmen im Land Berlin anfallen" von der Senatsverwaltung Gesundheit, Umwelt und Verbraucherschutz (Abfallbehörde) ist zu beachten.
Für den Transport der Abfälle ist eine gültige Transportgenehmigung bzw. Erlaubnis für Sammler, Beförderer, Händler und Makler von gefährlichen Abfällen oder eine Anzeige von Sammlern, Beförderern, Händlern und Maklern von Abfällen erforderlich. Diese ist nach Aufforderung der Vergabestelle unverzüglich vorzulegen, bzw. spätestens vor Auftragserteilung. Die Fahrzeuge sind während des Transportes von gefährlichen Abfällen auf öffentlichen Straßen mit der Warntafel "A" zu kennzeichnen.
Grundlage des Nachweisverfahrens bildet die Verordnung über Verwertungs- und Beseitigungsnachweise (Nachweisverordnung) vom 20.10.2006, in Kraft gesetzt am 01.02.2007. Ab dem 01.04.2010 ist das elektronische Nachweisverfahren bei den gefährlichen Abfällen anzuwenden.
Zusätzliche Kosten für die elektronische Signierung der Begleitscheine, zeitliche Abstimmungen mit den Verfahrensbevollmächtigten des AG usw. sind in die Transport- und Entsorgungspositionen einzukalkulieren.
Die Entsorgungs- bzw. Verwertungsanlage wird durch den Verfahrensbevollmächtigten nach Zuweisung durch die SBB an den AN vorgeschrieben. Die Transportkosten von der Annahmestelle bis Entsorgungs- bzw. Verwertungsanlage (einfache Transportentfernung gemäß Positionstext) sind in die Einheitspreise einzukalkulieren.

Bei der Entsorgung der Abfälle über einen Sammelentsorgungsnachweis sind keine Übernahmescheine in Papierform erlaubt. Der Einsammler hat dem AG die elektronischen Übernahmescheine für die qualifizierte elektronische Signatur des Abfallerzeugers elektronisch zu übersenden. Der Einsammler hat ebenfalls den elektronischen Übernahmeschein mit einer qualifizierten elektronischen Signatur zu signieren und den dazugehörigen Begleitscheins aus dem elektronischen Register bei der Abrechnung zu übergeben.

Das gültige Berliner Landesabfallrecht (KrW-/AbfG Bln) ist bei der Entsorgung anzuwenden.

3.7.2 Abwasser
In das lokale Abwassernetz dürfen nur chemisch und toxisch unbelastete Abwässer eingeleitet werden. Sonstige Abwässer sind auf Kosten des AN in eigenen, geeigneten Behältern zu sammeln und fachgerecht auf eigene Kosten zu entsorgen, wenn nicht entsprechende Entsorgungswege in der Leistungsposition festgelegt sind.

3.8 Schutzmaßnahmen
3.8.1 Baustellen- und Arbeitssicherheit
Der AN trifft alle seinerseits erforderlichen Maßnahmen zur Gewährleistung der technischen Sicherheit und des Unfallschutzes bei der Baudurchführung auf der Baustelle. Bei der Ausführung der Leistungen sind in Bezug auf technische Sicherheit und den Gesundheitsschutz der Beschäftigten sowie Anwesenden auf der Baustelle die einschlägigen Gesetze, Vorschriften und Regeln einzuhalten.

3.8.2 Absperrungen
Absperrungen, Abdeckungen und Schutzvorrichtungen sind in erforderlichem Umfang in jeder Bauphase herzustellen, ständig zu kontrollieren und zu warten. Insbesondere der mögliche Zugriff von Kindern zu Maschinen und Material ist weitgehend zu verhindern. Der AN übernimmt bis zum Tag der Abnahme durch den AG nach Fertigstellung der Bauleistung die Verkehrssicherungspflicht.

3.8.3 Schutz angrenzender Bauteile
Es gilt VOB/B §4 mit folgender Maßgabe: Schutz der vom AN ausgeführten Leistungen auch gegen Wasser- Wetter-, Frost-, Sturm- und Winterschäden sowie gegen Beschädigung, Korrosion und Verschmutzung obliegt dem AN ohne Aufpreis bis zur Abnahme. Ebenso obliegt ihm ohne Aufpreis die Entfernung von Schnee und Eis, soweit für seine Leistungen nötig hierzu zählen auch witterungsbedingte Unterbrechungen. Dies ist bei der Bauabwicklung zu beachten und einzukalkulieren.

Der AN hat angrenzende Bauteile, insbesondere Gullys und Sickerschächte, aber auch Bauteile aus eigenen oder fremden Leistungen, die bereits Endprodukte darstellen, vor Verschmutzung und Verstopfung zu sichern. Die Wahl der geeigneten Sicherungsmaßnahme steht dem AN frei, sofern hierzu keine gesonderten Angaben in der Leistungsbeschreibung gemacht werden. Die Kosten der Sicherungsmaßnahmen gehen zu Lasten des AN und werden nicht gesondert vergütet, sofern hierzu in der Leistungsbeschreibung keine gesonderten Angaben gemacht werden.

3.9 Aufmaß, Bestandsdokumentation und Abbruch
Aufmaße sind, falls zum Nachweis erforderlich, ggf. durch Skizzen o.ä. zu belegen. Sie sind baubegleitend vorzunehmen.
Die Abrechnung erfolgt nach gemeinsamen Aufmaß von AN und AG bzw. der Bauleitung.

Durch Rechts- oder Verwaltungsvorschriften oder technische Normen geforderte Abnahmen sind durch den AN rechtzeitig bei den zuständigen Behörden oder staatlich anerkannten Prüfstellen zu beantragen, falls dies nicht Angelegenheit des Bauherrn ist.
Die durch in Rechts- oder Verwaltungsvorschriften oder vereinbarten technischen Normen geforderten Prüfungen der geschuldeten Leistung entstandenen Kosten und Gebühren sowie Revisionspläne sind vom AN kostenfrei zu erbringen, sofern sie nicht in den ATV der VOB/C oder in den Vorschriften selbst als besondere Leistungen ausgewiesen sind.

Zu den Prüfungen in diesem Sinne gehören:
- Eignungsprüfungen
- Eigenüberwachungsprüfungen
- Fremdüberwachungsprüfungen
- Kontrollprüfungen, sofern vorgeschrieben oder vereinbart

## 4 Unterlagen
4.1 Beiliegende Unterlagen
Zu dem vorliegenden Leistungsverzeichnis gehören folgende Unterlagen:

5.1.1B Höhen- und Absteckplan
5.2.1 Regelaufbauten
5.2.2 Detail Stellplatz 2,65 m
5.2.3 Detail Stellplatz 2,5 m
5.2.4 Detail Fassadenrinnen
5.2.5 Detail Traufkiesstreifen
5.2.6 Detail Terrasse
5.2.11 Detail Fahrradabstellplatz
5.2.12 Regeldetail Vegetationsflächen
5.2.13 Baumpflanzungen
5.3.1A Übersichtsplan
5.4.1A Pflanzplan
Pflanzenliste 13.11.25

## 5 Vertragsgrundlage
Mit dem Vertrag werden alle anzuwendenden DIN-Normen, ZTV und die anerkannten Regeln der Technik in ihrer neuesten Fassung vereinbart.

Allgemeine Vertragsbedingungen ( AVB)
Es gelten die allgemeinen Vertragsbedingungen der Wohnbauten GmbH Schwedt / Oder für die Ausführung von Bauleistungen vom 03 . November 2014, bei Widersprüchen innerhalb der Ausschreibungsunterlagen gelten diese vorrangig.

Baustellenordnung
Es gilt die Baustellenordnung der Wohnbauten GmbH Schwedt / Oder vom 03. November 2014.

## 19 Freianlagen
Datum: 18.02.2026

### Bereich 1 Vorarbeiten, Rückbau

#### Abschnitt 1.1 Vorarbeiten

**1.1.10 Grasnarbe abtragen, lagern**
Grasnarbe und krautigen Aufwuchs einschl. Wurzelwerk in Teilflächen 10 cm stark abtragen, innerhalb der
Baustelle fördern und geordnet auf Haufwerk zwischenlagern.

Abtragsstärke ca. 10 cm

Abrechnung nach bearbeiteter Fläche.
Menge: 500,000 m2

**1.1.20 Ungebundene Tragschicht Baustraße ausbauen und lagern**
*** Bedarfsposition ohne GB
Ungebundene Tragschicht im Bereich der Baustraße ausbauen und auf Haufwerk lagern.

Ausbaustärke: ca. 30 cm

Ausgebautes Material geordnet auf Haufwerke lagern zum Beproben, zum evtl. Wiedereinbau oder zur Entsorgung.
Menge: 200,000 m3

**1.1.30 Wiedereinbau vorh. Tragschicht**
*** Bedarfsposition ohne GB
Wiedereinbau der vorhandenen Tragschicht der Baustraße, falls die Beprobung eine RC-Materialzuordnung ausschließt und das Baustraßenmaterial einer 0/45 Natursteinschotter-Tragschicht entspricht.

Natursteinschotter-Tragschicht 0/45 von Haufwerk laden, einbauen und lagenweise verdichten.
Menge: 150,000 m3

**1.1.40 Schachtdeckel DN400 anpassen**
Schachtdeckel DN400 anpassen

vorhandenen Schachtdeckel aus Guss in der Höhe anpassen, Ausführung mit Auflagerringen DIN 4034-2, verlegt in Mörtel MG III, Fugen glatt verstreichen, bzw. Auflageringe entfernen und entsorgen Höhenänderung bis 20 cm

Schachtdurchmesser DN 400
Menge: 1,000 St

**1.1.50 Schachtdeckel DN1000 anpassen**
wie Position zuvor, jedoch Schachtdeckel anpassen

Schachtdurchmesser DN 1000
Menge: 2,000 St

**1.1.60 Bauzaunanlage, mobil, aufstellen**
Bauzaun nach Anweisung durch die BL liefern und aufstellen.

Ausführung: Bewehrungsmatten auf Stahlrohrrahmen in feuerverzinkter Ausführung auf Betonblöcken.
Verbindung der Einzelmatten mit je 2 Stück verschraubten Klammern.
Höhe: 1,9 m, Bodenabstand ca. 5 cm
Menge: 100,000 m

**1.1.70 Bauzaunanlage vorhalten**
Bauzaunanlage der Pos. vorhalten, warten und betreiben im Bereich von unbefestigten Flächen.

Das Beschädigungsrisiko trägt der AN. Bei Beschädigungen ist innerhalb von 3 Stunden nach Meldung die Reparatur sicherzustellen.

Abrechnung nach ausgeführten Metern x Wochen Standzeit Ansatz: 100 m x 40 Wochen Standzeit = 4.000 mWo
Menge: 4000,000 mWo

**1.1.80 Bauzaunanlage, umsetzen**
Bauzaun der Pos. zuvor innerhalb des Baufeldes umsetzen.
Menge: 100,000 m

**1.1.90 Bauzaunanlage, mobil, abbauen**
Bauzaun der Pos. zuvor abbauen.
Menge: 100,000 m

**1.1.100 Tor für Bauzaunanlage**
verschließbares Bauzauntor mit ca. 3,5 m Duchfahrtsbreite aufstellen, vorhalten und beräumen.
Menge: 2,000 St

**1.1.110 Baumschutz**
Stammschutz mit Dränrohr DN80 und Bohlenummantelung herstellen, vorhalten und beräumen

Stammumfang 90 bis 160 cm
Menge: 10,000 St

#### Abschnitt 1.2 Fäll- und Rodungsarbeiten

**1.2.10 Gehölze roden, bis 200 cm**
aufgekommene Gehölze roden, wie folgt:

Höhe bis 2,00 m
Sträucher inkl. Wurzelstöcke roden, laden und geordnet entsorgen.
Wurzellöcher unterhalb des Planums mit bauseitigem Boden fachgerecht verfüllen.
Die geeignete Entsorgung ist dem AG entsprechend der Vorgaben des Abfallgesetzes (AbfG) und der Abfall- und Reststoffüberwachungsverordnung (AbfRestÜberwV) nachzuweisen.
Menge: 135,000 m2

**1.2.20 Stubben fräsen StU 40-50 cm**
Stubben bis ca. 50 cm unter OKG fräsen.

Anfallendes Holz und Wurzelwerk geht in das Eigentum des AN zur freien Verwendung über.

Entstandene Grube ebenengleich mit vorhandenem Boden auffüllen und verdichten. Bei mehrstämmigen Bäumen werden die Einzelstämme zusammengerechnet und als ein Stück abgerechnet.

Stammumfang 40-50 cm
Menge: 2,000 St

**1.2.30 Stubben roden StU 90-150 cm**
Stubben mit Wurzelwerk roden.

Anfallendes Holz und Wurzelwerk geht in das Eigentum des AN zur freien Verwendung über.

Entstandene Grube ebenengleich mit vorhandenem Boden auffüllen und verdichten. Bei mehrstämmigen Bäumen werden die Einzelstämme zusammengerechnet und als ein Stück abgerechnet.

Stammumfang 90-150 cm
Menge: 5,000 St

#### Abschnitt 1.3 Rückbau

**1.3.10 Fundamentbeton unbewehrt**
Fundamentbeton (unbewehrt) abbauen und abfahren inkl.Deponiekosten.
Menge: 1,000 m3

**1.3.20 Fundamentbeton bewehrt**
wie zuvor, jedoch mit Bewehrung
Menge: 1,000 m3

**1.3.30 Betonsteinpflaster aufnehmen und entsorgen**
Betonsteinpflaster verlegt im Mörtel- bzw. Sandbett aus Stellplätzen, Fahrbahn und Überhangstreifen (1,5 m am Ende der vorh. Stellplatzanlage), aus querendem Fußweg, und Stellplätzen an der Straße einschließlich Bettung aufnehmen und entsorgen.

Abfallschlüssel nach AVV: 17 01 01
zu einer zugelassenen Deponie/Entsorgungsstelle.

Der Nachweis der geordneten Entsorgung ist unmittelbar zu erbringen.
Abrechnung nach Fläche inkl. Deponiekosten.
Menge: 120,000 m2

**1.3.40 Betonsteinpflaster aufnehmen und für Wiedereinbau zwischenlagern**
*** Bedarfsposition ohne GB
Betonsteinpflaster verlegt im Sandbett aufnehmen und geordnet im Baustellenbereich auf Paletten zum Wiedereinbau zwischenlagern. Bettung entsorgen.

Betonsteinpflaster verschiedene Formate und Farben,
Stärke 8 cm

Abrechnung nach Fläche.
Menge: 25,000 m2

**1.3.50 Ausbau Tragschicht Wege- und Fahrflächen**
ungebundene Tragschicht im Bereich der alten Wege- und Fahrflächen ausbauen, laden und entsorgen.
Ausbaustärke im Mittel ca. 30 cm
Abfallschlüssel nach AVV: 17 01 07
zu einer zugelassenen Deponie/Entsorgungsstelle.
Die geeignete Entsorgung ist dem AG entsprechend der Vorgaben des Abfallgesetzes (AbfG) und der Abfall- und
Reststoffüberwachungsverordnung (AbfRestÜberwV) nachzuweisen.

Abrechnung nach bearbeiteter Fläche und Ausbauprofilen.
Inkl.Deponiekosten
Menge: 36,000 m3

**1.3.60 Borde ausbauen und entsorgen**
Borde aus Beton einschließlich Rückenstütze und Unterbeton abbrechen und ordnungsgemäß entsorgen.

Breite: 60 bis 100 mm
Höhe: 200 bis 300 mm

Abfallschlüssel nach AVV:17 01 01 zu einer zugelassenen Deponie/Entsorgungsstelle

Abrechnung nach bearbeiteter Fläche.
Inkl. Deponiekosten
Menge: 100,000 m

**1.3.70 RW Schacht zurückbauen**
Schacht aus Schachtringen und Ziegelmauerwerk mit
Betonfundament und Betonabdeckung mit Umpflasterung abbrechen und
entsorgen.
Abmessungen innen: 100 cm
Schachttiefe innen: 120 bis 230 cm
mit Steigeisen
Betonabdeckung mit umlaufendem Betonkranz

2 Stück RW-Rohre abtrennen und fachgerecht
verschließen.

Abfallschlüssel nach AVV: 17 01 01, 17 01 02 und 17 04
05
zu einer zugelassenen Deponie/Entsorgungsstelle

Fundamentlöcher mit zu lieferndem wasserdurchlässigem
Füllboden lagenweise verfüllen und verdichten.
Menge: 1,000 St

#### Abschnitt 1.4 Analytik

**1.4.10 Beprobung und Analytik Betonbruch, Bauschutt gemäß EBV**
Beprobung und Analytik zur Deklaration von Beton(-bruch), Bauschutt und sonstigem RC-Ausgangsmaterial über Haufwerke mit einer Kubatur von 500 m³, je Haufwerk sind 9 Misch- und Laborproben aus je 4 Einzelproben zu erstellen (max. 36 EP je Haufwerk), davon sind 2 Laborproben zu analysieren, 7 LP sind Rückstellproben.

Analytikumfang gemäß Ersatzbaustoffverordnung Materialwerte Anlage 1 Tab. 1 EBV, Anlage 4 Tab. 2.2 EBV, zusätzlich folgende Eluatparameter der Anlage 1 Tab. 3 + 4 EBV: Cl, As, Pb, Cd, Ni, Hg, Zn, Mo, Sb, Phenole.

Alle Eluatwerte sind im Schüttelversuch gemäß DIN 19529 bei einem Wasser-Feststoffverhältnis 2:1 zu ermitteln.
Menge: 1,000 St

**1.4.20 Beprobung und Analytik Tragschicht gemäß EBV**
Beprobung und Analytik zur Deklaration von Beton(-bruch), Bauschutt und sonstigem RC-Ausgangsmaterial über Haufwerke mit einer Kubatur von 500 m³, je Haufwerk sind 9 Misch- und Laborproben aus je 4 Einzelproben zu erstellen (max. 36 EP je Haufwerk), davon sind 2 Laborproben zu analysieren, 7 LP sind Rückstellproben.

Analytikumfang gemäß Ersatzbaustoffverordnung Materialwerte Anlage 1 Tab. 1 EBV, Anlage 4 Tab. 2.2 EBV, zusätzlich folgende Eluatparameter der Anlage 1 Tab. 3 + 4 EBV: Cl, As, Pb, Cd, Ni, Hg, Zn, Mo, Sb, Phenole.

Alle Eluatwerte sind im Schüttelversuch gemäß DIN 19529 bei einem Wasser-Feststoffverhältnis 2:1 zu ermitteln.
Menge: 1,000 St

**1.4.30 Beprobung und Analytik Boden gemäß EBV Anlage 1, Tab. 3**
Beprobung und Analytik zur Deklaration von Bodenaushub über Haufwerke mit einer Kubatur von 500 m³, je Haufwerk sind 9 Misch- und Laborproben aus je 4 Einzelproben zu erstellen (insgesamt max. 36 EP je Haufwerk), davon sind 2 Laborproben zu analysieren, 7 LP sind Rückstellproben und werden i.d.R. nicht analysiert.  Probenahme in Anlehnung an LAGA PN 98; Analytikumfang gemäß Anlage 1 Tab. 3 Ersatzbaustoffverordnung (EBV). Alle Eluatwerte sind im Schüttelversuch gemäß DIN 19529 bei einem Wasser-Feststoffverhältnis (W:F) 2:1 zu ermitteln.
Menge: 2,000 St

#### Abschnitt 1.5 Entsorgung und Transport von Boden und Steinen

**1.5.10 Entsorgung von Boden BM-F0*, AVV 170504**
Entsorgung von Bodenmaterial BM-F0* Anlage 1 Tab 3+4 EBV,
AVV 17 05 04,
mineralische Fremdbestandteile (Bauschutt- Schlackeanteil) bis 50 Vol-%, inklusive Verwiegung.
Bodenmaterial vom Haufwerk nach Beprobung laden, transportieren und entsorgen.

Abrechnung nach t und Lieferschein der Annahmestelle. AN übernimmt die gesamten Entsorgungskosten, die entsprechend im EP einzurechnen sind.
Menge: 650,000 t

**1.5.20 Entsorgung von Boden BM-F1, AVV 170504**
Entsorgung von Bodenmaterial bzw. Bauschutt BM-F1 Anlage 1 Tab 3+4 EBV,
AVV 17 05 04, mineralische Fremdbestandteile (Bauschutt- Schlackeanteil) bis 50 Vol-%, inklusive Verwiegung.
Bodenmaterial vom Haufwerk nach Beprobung laden, transportieren und entsorgen.

Abrechnung nach t und Lieferschein der Annahmestelle.
AN übernimmt die gesamten Entsorgungskosten, die entsprechend im EP einzurechnen sind.
Menge: 122,000 t

**1.5.30 Entsorgung von Boden BM-F2, AVV 170504**
Entsorgung von Bodenmaterial bzw. Bauschutt BM-F2 Anlage 1 Tab 3+4 EBV,
AVV 17 05 04,
mineralische Fremdbestandteile (Bauschutt- Schlackeanteil) bis 50 Vol-%, inklusive Verwiegung.
Bodenmaterial vom Haufwerk nach Beprobung laden, transportieren und entsorgen.

Abrechnung nach t und Lieferschein der Annahmestelle.
AN übernimmt die gesamten Entsorgungskosten, die entsprechend im EP einzurechnen sind.
Menge: 41,000 t

**1.5.40 Entsorgung von nicht von nicht recyclingfähigem Boden AVV 1705**
Entsorgung von Bau- und Abbruchabfällen, nicht gefährlich, Abfallbezeichnung nach AVV (AbfallverzeichnisVerordnung) 1705 Boden (einschließlich Aushub von verunreinigten Standorten), Steine und Baggergut, nicht recyclingfähig, nicht verwertbar.

Bodenmaterial vom Haufwerk nach Beprobung laden, zum Lager/zur Anlage nach Wahl des AN transportieren und entsorgen.

Abrechnung nach t und Lieferschein der Annahmestelle.
AN übernimmt die gesamten Entsorgungskosten, die entsprechend im EP einzurechnen sind.
Menge: 30,000 t

**1.5.50 Entsorgung von wurzeldurchsetztem Boden**
Entsorgung von Bodenmaterial mit krautigen Bestandteilen und Wurzelresten, AVV 17 05 04,
Bodenmaterial vom Haufwerk nach Beprobung laden, transportieren und entsorgen.

Abrechnung nach t und Lieferschein der Annahmestelle.
AN übernimmt die gesamten Entsorgungskosten, die entsprechend im EP einzurechnen sind.
Menge: 216,000 t

#### Abschnitt 1.6 Entsorgung und Transport von Beton / Betonbruch

**1.6.10 Entsorgung von Beton bzw. Betonbruch RC-1**
Entsorgung Beton/ Betonbruch RC-1
Beton/ Betonbruch vom Haufwerk nach Beprobung laden,
transportieren und entsorgen.

Abrechnung nach t und Lieferschein der Annahmestelle.
AN übernimmt die gesamten Entsorgungskosten, die
entsprechend im EP einzurechnen sind.
Menge: 5,000 t

**1.6.20 Entsorgung von Beton bzw. Betonbruch RC-2**
wie vor, jedoch
Beton/ Betonbruch RC-2

Abrechnung nach t und Lieferschein der Annahmestelle.
AN übernimmt die gesamten Entsorgungskosten, die
entsprechend im EP einzurechnen sind.
Menge: 5,000 t

**1.6.30 Entsorgung von Beton bzw. Betonbruch RC-3**
wie vor, jedoch:
Beton/ Betonbruch RC-3

Abrechnung nach t und Lieferschein der Annahmestelle.
AN übernimmt die gesamten Entsorgungskosten, die
entsprechend im EP einzurechnen sind.
Menge: 5,000 t

#### Abschnitt 1.7 Entsorgung und Transport von Bauschutt

**1.7.10 Entsorgung von Bauschutt RC-1, AVV 170107**
Entsorgung von Bauschutt RC-1 Anlage 1 Tab. 1 EBV, das Material kann zusätzlich o.g. Belastungsparameter enthalten,
AVV 170107,
inklusive Verwiegung.
Bauschutt vom Haufwerk nach Beprobung laden, transportieren und entsorgen.

Abrechnung nach t und Lieferschein der Annahmestelle.
AN übernimmt die gesamten Entsorgungskosten, die entsprechend im EP einzurechnen sind.
Menge: 320,000 t

**1.7.20 Entsorgung von Bauschutt RC-2, AVV 170107**
Entsorgung von Bauschutt RC-2 Anlage 1 Tab. 1 EBV, das Material kann zusätzlich o.g. Belastungsparameter enthalten,
AVV 170107,
inklusive Verwiegung.
Bauschutt vom Haufwerk nach Beprobung laden, transportieren und entsorgen.

Abrechnung nach t und Lieferschein der Annahmestelle.
AN übernimmt die gesamten Entsorgungskosten, die entsprechend im EP einzurechnen sind.
Menge: 10,000 t

**1.7.30 Entsorgung von Bauschutt RC-3, AVV 170107**
Entsorgung von Bauschutt RC-3 Anlage 1 Tab. 1 EBV, das Material kann zusätzlich o.g. Belastungsparameter enthalten,
AVV 170107,
inklusive Verwiegung.
Bauschutt vom Haufwerk nach Beprobung laden, transportieren und entsorgen.

Abrechnung nach t und Lieferschein der Annahmestelle.
AN übernimmt die gesamten Entsorgungskosten, die entsprechend im EP einzurechnen sind.
Menge: 10,000 t

#### Abschnitt 1.8 Entsorgung und Transport Baumischabfälle, Metalle

**1.8.10 Abfall nicht gefährlich AVV170904 nicht schadstoffbelastet LKW AN transp. entsorgen Verwertungsanlage bis 10km Vergüt.Entsorg. AN**
STLB-Bau 2025-04 087
Sonstige Bau- und Abbruchabfälle,
nicht gefährlich, Abfallschlüssel nach AVV (Abfallverzeichnis-Verordnung) 170904 gemischte Bau- und Abbruchabfälle,
nicht schadstoffbelastet,
auf Baustelle lagernd, laden, mit LKW des AN transportieren, entsorgen, max. Gesamtgewicht ohne Beschränkung, zur Verwertungsanlage, Transportweg bis 10 km, Vergütung der Entsorgung übernimmt AN.
Menge: 2,000 t
Leistungsbereichkatalog: 087
DIN276-1_08: 396
Kostengruppe DIN 276 2018-12: 396

### Bereich 2 Erdarbeiten

#### Abschnitt 2.1 Bautechnische Bodenarbeiten

**2.1.10 Bodenaushub lösen, laden, transp. und lagern**
Bodenaushub bis 0,50 m, lösen, laden, transportieren und lagern

Aushubtiefe bis 0,50 m von geplanter GOK lösen, laden und zum Lagerplatz transportieren und zwischenlagern.
Entfernung bis 250 m.
Aushub nach organoleptischer Kontrolle.

Nach Haufwerken getrennt lagern.

Beprobung und Entsorgung in separater Position.

Bei dem auszubauenden Boden handelt es sich um bereits bauseits eingebrachten unbelasteten, versickerungsfähigen Füllboden. Die entsprechenden Nachweise/Zertifikate können über den AG eingesehen werden.

Abrechnung in fester Masse nach Abtragsprofilen
Menge: 450,000 m3

**2.1.20 Zulage Handschachtung zu den Erdarbeiten**
Zulage Handschachtung zu den Pos. Bodenaushub; im Bereich der Gebäude ist ggf. eine händische Schachtung
(Tiefe ca. 80 cm) notwendig.

Die Bodenplatte darf im Zuge der Erdarbeiten nicht beschädigt werden!
Etwaige Beschädigungen sind ggü. der BL und dem AG unverzüglich anzuzeigen.
Tiefe Handschachtung: ca. 30-35 cm.
Menge: 5,000 m3

**2.1.30 Füllboden BM-0 liefern und einbauen**
Verdichtungs- und versickerungsfähigen Füllboden, stein-, unrat- und schadstofffrei liefern und in
Auftragsbereichen höhen- und profilgerecht in Lagen von ca. 30 cm einbringen und maschinell mit geeigneten Verdichtungsgeräten lagenweise setzungsfrei verdichten.

Der Füllboden muss folgende Qualitäten aufweisen:
- Bodengruppe 2 (DIN 18915);
- Einhaltung der chemisch-analytischen Materialwerte für Bodenmaterial BM-0 nach der Ersatzbaustoffverordnung (Anlage 1 Tabelle 3) und der damit verbundenen Bedingungen, dass
- mineralische Fremdbestandteile im Sinne von § 2 Nummer 8 der BBodSchV ( insbesondere Beton Ziegel, Keramik, Bauschutt, Straßenaufbruch ) höchstens zu 10 Vol % und
- nichtmineralische Störstoffen im Sinne von § 2 Nummer 9 BBodSchV ( insbesondere behandeltes Holz, Kunststoffe, Glas und Metallteile ) in nur vernachlässigbaren Anteilen enthalten sind;
- Durchlässigkeitsbeiwert (kf) von mindestens 10-4; es ist die rechnerische Ermittlung über die vorherige Bestimmung der Korngrößenverteilung durch Siebanalyse nach DIN EN ISO 17892-4 erforderlich.

Vor Einbau ist ein Prüfzeugnis (Prüfbericht inkl. Probenahmeprotokoll) mit Nachweis der Zuordnung und Versickerungsfähigkeit zur Einbaufreigabe zu übergeben.

Abrechnung nach bearbeiteter Fläche und Auftragsprofilen in verdichtetem Zustand (feste Masse)
Menge: 10,000 m3

**2.1.40 Leitungsgraben bis 0,8 m, GS 40**
Leitungsgraben für Elektrokabel und Elektro-Lehrrohre in Abstimmung mit dem Gewerk Elektro und der BL abschnittsweise herstellen. Boden für Leitungsgräben im Bereich von unbefestigten Flächen ausheben.
Leitungsgrabenbreite und Arbeitsraumbreiten nach DIN 4124.
Leitungsgrabentiefe ab OK Rohplanum bis 0,8 m Grabensohlenbreite 40 cm, Abböschung 45°

Füllsand/-kies steinfrei, ungesiebt und gewaschen zur Verfüllung von Rohr- und Kabelgräben und Arbeitsräumen
liefern, lagenweise nach DIN EN 1610 einbringen und verdichten. Bis Rohroberkante ist der Füllkies von Hand
einzubauen und zu verdichten (die verlegten Leitungen sind zu um- bzw. unterstampfen)
Einbaustärke ca. 30 cm
Inkl. liefern und einlegen der erforderlichen Trassenwarnbänder in gelb mit Aufschrift "Achtung Kabel"

Der Bodenaushub wird seitlich gelagert und nach dem Verlegen der Kabel und Leerrohre über der Füllsandschicht lagenweise wieder eingebaut und verdichtet. Verdrängten Boden auf Haufwerk lagern.
Menge: 240,000 m

**2.1.50 Leitungsgraben bis 0,8 m, GS 60**
wie vor, jedoch:

Grabensohlenbreite 60 cm
Menge: 20,000 m

**2.1.60 Leitungsgraben, Handschachtung**
wie Pos. zuvor, jedoch Handschachtung in Bereichen, wo ein Baggereinsatz aus technischen oder/und
Sicherheitsgründen nicht möglich ist bzw. im Wurzelbereich von Bäumen.
Grabentiefe bis 0,8 m
Menge: 5,000 m

**2.1.70 Kopfloch bis 1,50 m Tiefe**
*** Bedarfsposition ohne GB
Schachtung zur Erstellung von Kopflöchern an Eckstellen oder Hauseinführungen nach Grundriss bis zu einer
Breite von 2 x 2 m und einer Tiefe von 1,50 m, zur Einführung der Hauseinführungen Schwachstrom/
Starkstrom sowie Einzug von Kabeln der Versorger und Gebietsversorgung,
Komplette Leistung mit allen notwendigen Geräten und Maschinen sowie sämtlichen Erd- und Nebenarbeiten.

Herstellung Kopflöcher gem. DIN 4124 in Abstimmung mit dem Gewerk Elektro und der BL.

Der Bodenaushub wird seitlich gelagert und nach Fertigstellung der Arbeiten lagenweise wieder eingebaut
und verdichtet. Verdrängten Boden auf Haufwerk lagern. Anteilige Handschachtung ist einzukalkulieren.
Menge: 1,000 St

**2.1.80 Suchgraben ausheben**
Suchgraben ausheben zur Freilegung von Kabeln und Rohrleitungen, ab Geländeoberfläche in Handschachtung.

Aushub seitlich lagern, verfüllen und verdichten.
Aushubtiefe: bis 1,25 m
Sohlenbreite: 0,60 m
Menge: 10,000 m

**2.1.90 Untergrundplanum befestigte Flächen**
Untergrundplanum herstellen für Schottertragschichten außerhalb der Tiefgarage einschl. Verdichtung.
Zulässige Abweichung von der Sollhöhe: +/- 2 cm
Planum: entsprechend der Einbaustärke der befestigten Flächen
Förderung: innerhalb der Baustelle
Auf- bzw. Abtrag: i.M. 15 cm
Verdichtungsgrad nach ZTVE-StB 09,
DPr mind. 100 %
Verformungsmodul EV2 nach ZTVE-StB 09 mind. 45 MN/qm.
Das fertige Planum darf vor Aufbringen der Tragschicht nicht befahren werden. Die Wiederherstellung des Planums geht zu Lasten des AN.

Im Rahmen der Eigenüberwachung sind 4 Lastplattendruckversuche durch ein anerkanntes Erdbaulabor durchzuführen. Abrechnung in separater Position.
Die Ergebnisse sind dem AG vor Einbau der Tragschicht zur Verfügung zu stellen.
Die Versuche werden nicht gesondert vergütet und sind in den Einheitspreis einzurechnen.
Menge: 1890,000 m2

**2.1.100 Rammsondenprüfung**
*** Bedarfsposition ohne GB
Rammsondenprüfung durchführen, wie folgt:
Nach Aufforderung und Angaben der BL zum Nachweis des Verdichtungsgrades der Bauwerkshinterfüllung inkl.
Gestellung einer leichten Rammsonde.
Tiefe: bis 250 cm
Dem AG ist ein Prüfzeugnis der Rammsondenprüfung vorzulegen.
Menge: 2,000 St

**2.1.110 Lastplattendruckversuche Untergrundplanum**
Lastplattendruckversuche als Kontrollprüfung auf Anweisung der Bauleitung durch ein anerkanntes
Erdbaulabor durchführen gemäß Merkblatt für bodenphysikalische Prüfverfahren im Straßenbau (neueste
Ausgabe) als Nachweis der ausgeschriebenen Verdichtung des Untergrundplanums.

Inkl. Stellung des nötigen Gegengewichtes
Menge: 2,000 St

**2.1.120 Lastplattendruckversuche Trag- und Frostschutzschicht**
Lastplattendruckversuche Tragschicht als Kontrollprüfung auf Anweisung der Bauleitung durch ein anerkanntes Erdbaulabor durchführen gemäß Merkblatt für bodenphysikalische Prüfverfahren im Straßenbau (neueste Ausgabe) als Nachweis der ausgeschriebenen Verdichtung der Schottertrag- und Frostschutzschichten.

Inkl. Stellung des nötigen Gegengewichtes
Menge: 4,000 St

#### Abschnitt 2.2 Vegetationstechnische Bodenarbeiten

**2.2.10 Grobplanum Pflanz- und Ansaatflächen**
Grobplanum für Pflanz- und Rasenflächen herstellen. Gelände regulieren und planieren.
Planum: entsprechend der geplanten Höhen, Genauigkeit ± 5 cm
Förderung: innerhalb der Baustelle
Auf- bzw. Abtrag: i.M. 20 cm
Menge: 1030,000 m2

**2.2.20 Vegetationsflächen auflockern**
Vegetationflächen nach Herstellung des Rohplanums vor Aufbringen des Oberbodens 25 cm tief auflockern. Maschinell nicht erreichbare Flächen sind nach gleicher Maßgabe von Hand zu lockern. Alle sonstigen zusammenhängenden Flächen maschinell tiefenlockern (außer Kronentraufbereiche).
Steine und Unrat aussammeln und zur Abfuhr lagern.
Zwischenzeitlich festgefahrene Flächen erneut aufreißen.

Abrechnung: Aufmaß
Menge: 1030,000 m2

**2.2.30 Oberboden liefern und einbauen**
Bodengruppe 4, DIN 18915, frei von Unkräutern, Fremd- und Schadstoffen ohne Herbizidbehandlung.
Im Bereich der Versickerungsmulden ist Oberboden mit ausreichender Sickerfähigkeit zu verwenden.
Organische Substanz 2 - 4 Gew.-%, Bestimmung des Glühverlustes nach DIN 18128.

Einbaustärke im Bereich von geplanten Strauchflächen: 30 cm = 162 cbm,
Rasenflächen mit Mulde: 30 cm = 53 cbm,
Rasenflächen ohne Mulde: 10 cm = 27 cbm,
Stauden: 30 cm = 15 cbm.
Im Bereich von vorhandenen Gehölzen Einbaustärke in Abstimmung mit der BL.
Untergrund durch Eigenlast der Einbaugeräte nicht höher verdichten als Verdichtungsgrad DPr 92 %.

Zur Einbaufreigabe ist ein Prüfzeugnis vorzulegen.
Menge: 256,000 m3

**2.2.40 vorh. Oberboden von Haufwerk einbauen**
*** Bedarfsposition ohne GB
Zum Wiedereinbau geeigneten Boden von Haufwerk fördern und in Auftragsbereichen höhengerecht wieder einbauen.

Bodenklasse: 1 (DIN 18 300)
Transport innerhalb der Baustelle
Menge: 221,000 m3

**2.2.50 Modellierung Mulden**
Zulage für die Modellierung von Mulden.
Menge: 230,000 m2

### Bereich 3 Entwässerung

#### Abschnitt 3.1 Rinnen, Leitungen

**3.1.10 Fassadenrinne, verzinkt, B=15,6 cm, H=10,8-16,8 cm**
Fassadenrinne für die Hauseingangs- und Terrassentüren einschließlich benötigter Stirnwände und Gitterrost 30 x10 mm liefern und einbauen.

stufenlos höhenverstellbar 108 - 168 mm
beidseitig integrierte Kiesleiste, 4 mm Drainschlitze
Belastungsklasse L15 nach DIN EN 1253-2 mit Gitterrost, rollstuhlbefahrbar
Fabrikat: ACO Profiline 2.0, Typ III
Material: Stahl verzinkt
Belastungsklasse: K3
Baubreite: 15,6 cm
Bauhöhe: 10,8-16,8 cm
Baulänge: 11 Rinnenstränge mit Längen von 1,0 - 8,0 m
Inkl. Einkürzungen und Nachverzinkung der Schnittstellen.
Art.-Nr. Rinne: 3006649 mit Maschenrost 30/10 und Stirnwänden
Hersteller '....................................................' vom Bieter einzutragen

Produkt '....................................................' vom Bieter einzutragen
Menge: 27,000 m

**3.1.20 Kiespackung Eingänge**
Kiespackung aus Drainagekies (16/32 mm, ohne Sandanteile), Kantenlänge: 0,5 m, Ummantelung mit
Geotextilvlies, liefern und einbauen. Inkl. Erdarbeiten
Menge: 6,000 St

**3.1.30 Kiespackung Terrassen**
Kiespackung aus Drainagekies (16/32 mm, ohne Sandanteile), Kantenlänge: 2,6 x 0,5 x
0,5 m, Ummantelung mit Geotextilvlies, liefern und einbauen. Inkl. Erdarbeiten
Menge: 3,000 St

**3.1.40 Anschluss Fassadenrinne Eingänge mit Laibungselement**
ACO ProfiLine Leibungsablaufelement, DN 100, H=2cm, für senkrechten Anschluss KG DN 100 der Fassadenrinnen, liefern und einschließlich benötigter Rohre an Kiespackungen aus Vorposition anschließen.

Leistung inkl. aller Schnitte, Materialien und Nebenarbeiten.
Menge: 5,000 St

**3.1.50 Dränmatte unter Terrassen**
Bautenschutz- und Dränmatte FKD 10 mit aufkaschiertem Filtervlies liefern und als Schutz und Horizontaldränage im Bereich auf der Bodenplatte unter den Terrassen (Noppen mit Vlies nach oben) verlegen.
Vor der Montage der Bahn muss die Abdichtung durchgetrocknet sein.
Menge: 15,000 m2

**3.1.60 Anschluss Fassadenrinne Terrasse mit Stickkanal**
ACO Stichkanal H= 3 cm, B= 10 cm, für waagerechen Anschluss der Fassadenrinnen, liefern und auf der Drainmatte bis an die Außenkante der Bodenplatte verlgen, an Kiespackungen aus Vorposition anschließen.

Leistung inkl. aller Schnitte, Materialien und Nebenarbeiten.
Menge: 10,000 m

### Bereich 4 Rigolen

#### Abschnitt 4.1 Erdarbeiten

**4.1.10 Oberboden abtragen, im Baustellenbereich lagern, 20 cm**
Oberboden über tragfähiger Bodenschicht, wiederverwendbar, in unterschiedlicher Dicke lösen und im Baustellenbereich lagern, Entfernung bis 100m. Abtragsdicke: i.M. ca. 20 cm
Bereich: Rohrrigolen
Menge: 135,000 m²

**4.1.20 Oberboden laden, entsorgen**
Oberboden laden und entsorgen
inkl. aller Gebühren
Menge: 30,000 m³

**4.1.30 Rohrgrabenaushub, lagern**
Rohrgraben- und Schachtaushub, Aushub laden und nach Angaben des AG im Baustellenbereich (Entfernung bis 100 m) lagern. In den Einheitspreis alle Nebenarbeiten wie zusätzliche Vertiefungen, Planie der Grabensohle, Mehraushub im Bereich der Schächte und Arbeitsräume für Rohrverbindungen einrechnen.
Die Grabensohle nach Zeichnung profilgemäß nach DIN EN
1610 herstellen, abgleichen und verdichten.
Abgerechnet wird mit senkrechten Wänden.
Grabenbreite: 0,9 m
Bodenbeschreibung : Bodenklasse 3 - 5
Abtraggeräte : Löffelbagger, Greifbagger
Rohrgrabentiefe : bis 1,55 m
Bereich: Rohrrigolen, Anschlussleitungen Fallrohre
Menge: 200,000 m³

**4.1.40 Zulage Rohrgrabenaushub, von Hand**
*** Bedarfsposition mit GB
Zulage für Rohrgrabenaushub von Hand.
Die Leistung wird nur dort ausgeführt, wo der Einsatz von Kleinbaggern nicht möglich ist und wo Handschachtung vom AG ausdrücklich gefordert wird.
Menge: 20,000 m³
Leistungsbereichkatalog: 002
DIN276-1_08: 311
Kostengruppe DIN 276 2018-12: 311
SIRADOS DIN 276-18: 311

**4.1.50 Baugrubensicherung nach DIN 18303 aus Verbauelementen**
Baugrubensicherung nach DIN 18303, DIN 4124 und den
Unfallverhütungsvorschriften der Tiefbauberufsgenossenschaft nach freier Wahl  des AN unter Beachtung der Boden- und
Grundwasserverhältnisse,
aus Verbauelementen, Kanaldielen oder Spundwänden
einschl. Gurtungen und Aussteifungen entsprechend
der statischen Erfordernisse herstellen bzw. rammen;
nach Rohrverlegung und Bauwerksherstellung entsprechend
dem Fortschritt der Baugrubenverfüllung wieder
entfernen oder ziehen, einschl. eventueller Umsteifarbeiten.
Abgerechnet werden nur die tatsächlich ausgeführten
Flächen entsprechend den gültigen Vorschriften.
Aufmaßlängen von Schachtmitte bis Schachtmitte,
auch bei Endschächten.
Menge: 440,000 m²

**4.1.60 Technische Bearbeitung**
*** Pauschalposition
Lieferung einer geprüften Verbaustatik
für Rohrgrabenverbau sämtlicher Abschnitte
Anfertigen der notwendigen Skizzen und Zeichnungen
Menge: 1,000 psch

**4.1.70 Querungen Ver- und Entsorgungsleitungen bis 45 Grad**
*** Bedarfsposition mit GB
*** Bezugsbeschreibung
Querungen von Ver- und Entsorgungsleitungen bis zu einem Winkel von 45° sachgemäß und unter Beachtung aller Sicherheitsvorschriften, insbesondere die der jeweiligen Leitungsverwaltung, freilegen, während der Bauzeit sichern, im Zuge der Baugrubenverfüllung das Auflager wieder herstellen, abdecken und mit Sand umhüllen. Einschl. aller Nebenarbeiten, Materialien, Aufhängungen, Erschwernisse auch unterhalb der Leitungen, Such- und Handschachtungen.
Bei einem Außendurchmesser bis zu 0,50 m, auch als
Kabelpaket.
Abgerechnet wird nach Länge der Querung.
Als Zulage zum Baugrubenaushub und zur Wiederverfüllung.
Menge: 10,000 m

**4.1.80 längs verlaufende Ver- und Entsorgungsleitungen sichern**
*** Bedarfsposition mit GB
*** wie Position 4.1.70
wie zuvor, jedoch parallel/längs verlaufende Leitungen sichern
Menge: 10,000 m

**4.1.90 Findlinge, Betonfundamente oder Mauerreste im Auskofferungsbereich**
*** Bedarfsposition mit GB
Im Auskofferungsbereich vorgefundene Findlinge,
alte Betonfundamente oder Mauerreste
über 0,1 m3 gegebenenfalls mit Kompressor aufbrechen,
aufnehmen und einer zugelassenen Verwertung zuführen.
Als Zulage zur Auskofferung.
Abgerechnet wird nach tatsächlich beseitigtem
Abbruchmaterial.
Menge: 5,000 m³

**4.1.100 Baugrubenverfüllung Lagermaterial**
Baugrubenverfüllung aus seitlich gelagertem Aushub/Füllboden
lagenweise bis OK Gelände einbauen und nach DIN EN 1610
von Hand bzw. maschinell zu verdichten.
Abrechnung nach festen Einbaumassen wie beim
Baugrubenaushub beschrieben, jedoch unter Abzug der
Rohrverdrängung ab 0,10 m2 Querschnitt und in Haltungslänge.
Menge: 110,000 m³

**4.1.110 Baugrubenverfüllung Liefermaterial**
*** Bedarfsposition mit GB
Baugrubenverfüllung aus zu liefernden, nicht bindigen und gut zu verdichtenden Füllboden (Sand oder Mittelkies) lagenweise bis OK Gelände einbauen und nach DIN EN 1610 von Hand bzw. maschinell zu verdichten.
Abrechnung nach festen Einbaumassen wie beim Baugrubenaushub beschrieben, jedoch unter Abzug der Rohrverdrängung ab 0,10 m2 Querschnitt und in Haltungslänge.
Menge: 15,000 m³

**4.1.120 Rohrgrabenaushub laden, entsorgen**
Rohrgraben- und Schachtaushub, überschüssiges oder nicht verdichtungsfähiges Material laden und entsorgen.
Bodenart : grobkörnig / gemischtkörnig / feinkörnig
Menge: 75,000 m³
Leistungsbereichkatalog: 002
DIN276-1_08: 311
Kostengruppe DIN 276 2018-12: 311
SIRADOS DIN 276-18: 311

**4.1.130 Sickerschicht, Kies, Rigole, Breite 80 cm**
Sickerschicht aus Kies in Rigole einbauen. Einbau der Filterschicht und der Sickerleitung nach gesonderter Position, Ausführung nach Ausführungsplan und/oder Angaben des AG, Abrechnung nach Länge der fertiggestellten Rigole.
Körnung  : 8/16 mm
Menge: 60,000 m³
Kostengruppe DIN 276 2018-12: 541

#### Abschnitt 4.2 Rohrrigolen

**4.2.10 Sickerleitung, Rigole, PE, DN 300**
Vollsickerrohr mit großer Wasseraustrittsfläche
(TP, Typ R2) nach DIN 4262-1 und DIN 19666,
Nennweite DN/ID 300, Material Polyethylen (PE),
Farbe grün, gütegesichert und recyclefähig, in
Verbundrohrbauweise mit glatter Innenfläche und
profilierter Außenfläche, mit gleichmäßig über den
gesamten Umfang angeordneten Wasseraustrittsöffnungen,
mit nachgewiesenem ausreichenden Wasseraustritt nach
DWA-A 138, Wasseraustrittsfläche: > 180 cm²/lfm, mit
einseitig aufgesteckter Muffe, sanddicht, Einzellänge 6m,

liefern und nach Planung, einschließlich
Rohrverbindungen und erforderlichen
Rohrkürzungen, im Kiesbett (Vorpos.) fachgerecht
verlegen. inkl. aller Verbindungsteile, Anschlussstücke, Dichtungsringe, Verschlussstopfen etc., Anschluss Sickerleitung an Schacht nach gesonderter Position. Ausführung nach Ausführungsplänen und/oder Angaben des AG. Abrechnung nach Länge der fertiggestellten Rigole.

Einbaubereich:
Rohrrigole 1: 23 m
Rohrrigole 2: 28 m
Rohrrigole 3: 40 m

Hersteller: FRÄNKISCHE
System: SickuPipe TP oder gleichwertig
'´................................................' (vom Bieter anzugeben)
Menge: 91,000 m
Kostengruppe DIN 276 2018-12: 541

**4.2.20 Universalschacht für Rohrrigolen, 2 Anschlüsse (180°) DN 300, mit schwenkbarem Zulauf**
Kunststoffschacht in Verbundrohrbauweise mit glatter
Innenfläche und profilierter Außenfläche,
Außendurchmesser DA = 400 mm,
Gesamthöhe 1,26 m, Material Polyethylen (PE),
Farbe grün, verlängerbar mit Muffe und Aufsetzrohr,
bestehend aus:
- Grundelement (H = 0,78 m), mit integriertem
Absetzraum (H = 0,27 m), mit 2 Anschlüssen (180°)
für Rigolenversickerrohr DN/ID 300 oder Rigolenrohr
ungeschlitzt DN/ID 300,
- schwenkbarem Zulauf (H = 0,48 m), mit Zulaufanschluss
DN 200 (Drän/KG), auf Grundelement aufsetzbar,
Zulaufanschluss drehbar

liefern, bedarfsweise kürzen und fachgerecht nach Planung einbauen.

Anwendung:
Mehrzweckschacht für Rohrrigolen nach
DWA-A138, einsetzbar zur Wasserverteilung und
Entlüftung sowie zur Kontrolle und Wartung der Rigole.
Einbaubereich:
Rohrrigole 1: 3 Stück
Rohrrigole 2: 4 Stück
Rohrrigole 3: 3 Stück

Hersteller: FRÄNKISCHE
System: SickuControl oder gleichwertig '....................................................' (vom Bieter anzugeben)
Menge: 10,000 Stck

**4.2.30 Universalschacht für Rohrrigolen, 2 Anschlüsse (180°) DN 300**
Kunststoffschacht in Verbundrohrbauweise mit glatter
Innenfläche und profilierter Außenfläche,
Außendurchmesser DA = 400 mm,
Gesamthöhe 0,78 m, mit integriertem Absetzraum
(H = 0,27 m), Material Polyethylen (PE), Farbe grün,
mit 2 Anschlüssen (180°) für Rigolenversickerrohr
DN/ID 300 oder Rigolenrohr ungeschlitzt DN/ID 300,
Anschlusshöhe variabel, verlängerbar mit Muffe und
Aufsetzrohr,

liefern, bedarfsweise kürzen und fachgerecht
nach Planung einbauen.

Anwendung:
Mehrzweckschacht für Rohrrigolen nach
DWA-A138, einsetzbar zur Wasserverteilung und
Entlüftung sowie zur Kontrolle und Wartung der Rigole.

Einbaubereich:
Rohrrigole 3: 1 Stück
Menge: 1,000 Stck

**4.2.40 Schachtaufsetzrohr**
Schacht-Aufsetzrohr in Verbundrohrbauweise
mit glatter Innenfläche und profilierter Außenfläche,
Außendurchmesser DA = 400 mm, Material Polyethylen
(PE), Farbe grün, Länge 2,0 m, inkl. Doppelsteckmuffe,
passend zu allen Schachtpositionen DA 400,

liefern, auf planmäßige Höhe kürzen und einbauen.
Einbaubereich:
Rohrrigole 1: 3 Stück
Rohrrigole 2: 4 Stück
Rohrrigole 3: 4 Stück

passend zum angebotenen System
Menge: 11,000 Stck

**4.2.50 Siebeimer DA 350**
Kunststoffeimer mit Edelstahlsieb, Maschenweite 2 mm,
für Schächte DA 400 mm inkl. Aushebehaken zum Ausheben des Siebeimers DA 350, aus 6 mm Rundstahl gebogen, Länge 90 cm,

liefern und einbauen.
Einbaubereich:
Rohrrigole 1: 3 Stück
Rohrrigole 2: 4 Stück
Rohrrigole 3: 4 Stück

passend zum angebotenen System
Menge: 11,000 Stck

**4.2.60 Schachtabdeckung, Guss, Klasse B 125, mit Lüftungsöffnungen**
Gussabdeckung Klasse B 125, mit Lüftungsöffnungen
mit Gussrahmen (H = 10 cm)und Betonauflagerring
(H = 10 cm), passend zu allen Schachtpositionen DA 400,
inkl. Aushebehaken für schraublose Arretierung der
Abdeckungen Klasse D
Verzinkten Stahlhaken zum Öffnen der Schachtabdeckung
Klasse D

inkl. DOM-Dichtring DN 350 für Schachtaufsetzrohre DA 400 zur Abdichtung zum Betonauflagering

liefern und einbauen.
Einbaubereich:
Rohrrigole 1: 3 Stück
Rohrrigole 2: 4 Stück
Rohrrigole 3: 4 Stück

passend zum angebotenen System
Menge: 11,000 Stck

**4.2.70 Feststoffsammler klein (für Schächte mit Anstauregelorgan)**
Feststoffsammler klein, Bauhöhe 10 cm, zur
Verhinderung von Schmutzeintrag unterhalb der
Schachtabdeckungen der Positionen vor,
bei Ausführung der Schachtabdeckung mit
Ventilationsöffnungen bzw. Einlaufrost,
liefern und einbauen.

Einbaubereich:
Rohrrigole 1: 3 Stück
Rohrrigole 2: 4 Stück
Rohrrigole 3: 4 Stück

passend zum angebotenen System
Menge: 11,000 Stck

**4.2.80 Rigolenvlies, 200g/m²**
Spezifiziertes Rigolenvlies, mechanisch verfestigt
und thermisch behandelt, CE-zertifiziert nach
DIN EN 13252 (CE-Nr. 0799-CPR-55), mit hoher Sicherheit
gegen innere und äußere Kolmation und zur langfristigen
Aufrechterhaltung der Filterfunktion, Material PP,
Flächengewicht 200 g/m², Dicke >= 2 mm,
Geotextilrobustheitsklasse 3,
Stempeldurchdrückkraft 2,0 KN,
Charakteristische Öffnungsweite 0,08 mm,
Wasserdurchlässigkeit 90 l/sm²,
liefern und fachgerecht nach Planung einbauen.
Verschnitt ist zu berücksichtigen und wird nicht vergütet
Anwendung:
Spezialvlies für Versickerungsanlagen, als Filterstabile Trennschicht zwischen Kiespackung und
anstehendem Boden bzw. Verfüllmaterial; an Stoßstellen
ausreichende Überlappung herstellen (mind. 30 cm).

Einbaubereich:
Rohrrigole 1: 107 m²
Rohrrigole 2: 130 m²
Rohrrigole 3: 189 m²
Menge: 426,000 m²

**4.2.90 Anschlussleitung verlegen, KG-Rohr, DN 150**
Anschlussleitungen der Dachentwässerung vom Regenfallrohr zur Rigole außerhalb von Gebäuden verlegen, ohne Erdarbeiten, neue Leitung einbauen, inkl. aller Form- und Verbindungsstücke
Material : KG-Rohr
Durchmesser : DN 150
Menge: 45,000 m
Leistungsbereichkatalog: 309
DIN 276-1 2008-12: 395
Kostengruppe DIN 276 2018-12: 395
SIRADOS DIN 276-18: 395

**4.2.100 Rohrverlegung, Bettungskies für Rohrleitung KG DN 150**
Bettungskies frei Verwendungsstelle liefern und zur Herstellung eines Kiessandauflagers für zuvor beschriebene Rohre KG DN 150 gemäß DIN EN 1610 einbauen.
Einbettung der Rohre gemäß DIN EN 1610 mind. bis 15 cm über Rohrscheitel. Es ist steinfreies Material zu verwenden.
Bis 30 cm über Rohrscheitel ist von Hand oder leichtem Gerät zu verdichten. Abgerechnet wird nach Aufmaß von Schachtaußenkante bis Schachtaußenkante.
Menge: 45,000 m

**4.2.110 Anschluss RW-Anschlussleitung an vorh. Standrohr**
RW-Anschlussleitungen DN 150 an die vorh.
Standrohre der Gebäude anschließen, Anschlussformteile
und Übergangsstücke passenden Materials  liefern,
anschließen und mit Rollring dichten.
Konkrete Abmessungen vor Ort nehmen.
Der Rohrbogen ist mit Beton C 12/15 zu unterfüttern.
Als Zulage zur Anschlussleitung DN 150.
Fallrohre: DN 100
Menge: 10,000 Stck

**4.2.120 Anschluss RW-Anschlussleitung Balkonentwässerung**
RW-Anschlussleitungen DN 150 an die vorh.
Standrohre der Gebäude anschließen, Anschlussformteile
und Übergangsstücke passenden Materials  liefern,
anschließen und mit Rollring dichten.
Konkrete Abmessungen vor Ort nehmen.
Der Rohrbogen ist mit Beton C 12/15 zu unterfüttern.
Als Zulage zur Anschlussleitung DN 150.
Fallrohre: DN 50
Menge: 2,000 Stck

### Bereich 5 Befestigte Flächen

#### Abschnitt 5.1 Straßen- und Wegebau

**5.1.10 Bautenschutz- und Dränmatte**
Bautenschutz- und Dränmatte FKD 10 mit aufkaschiertem Filtervlies liefern und als Schutz und Vertikaldränage
im Bereich erdberührter Bauteile sowie im Bereich der Perimeterdämmung bis 30 cm unter OK Gelände fachgerecht (Noppen mit Vlies zur hausabgewandten Seite) verlegen.
Vor der Montage der Bahn muss die Abdichtung durchgetrocknet sein.
Einbau in Teilabschnitten mit unterschiedlichen Höhen.

Einsatzbereich:
an Hausanschlüssen befestigter Pflasterflächen, an aufgehenden angefüllten Bauteilen
Menge: 175,000 m

**5.1.20 Traufkante, Kies 16/32**
Traufkante aus gewaschenem Kies 16/32, Farbe: hellgrau, Eisenoxidanteil 1,0 %, 40 cm breit liefern und herstellen
Auftragsdicke 20 cm bis OK geplantes Gelände.
Einschließlich Geotextil, Flächengewicht: mind. 200 g/qm unter den Kies als Trennlage
vollflächig verlegen.
Menge: 35,000 m

**5.1.30 Tiefbord, Format T 60/250/1.000 mm**
Bordstein DIN EN 1340 als Einfassung für Traufstreifen, wassergebundenen Wegedecke und Terrassen liefern und höhen- und fluchtgerecht einbauen
Typ DIT- DIN 483 TB 60/250/1.000 mm, einseitig gefast
Farbe: betongrau

OK Bord bündig mit OK Gelände

Einschließlich aller erforderlichen Zuschnitte, Erd-, Fundament und Nebenarbeiten.
Menge: 105,000 m

**5.1.40 Tiefbord, Format T 80/250/1.000 mm**
Bordstein DIN EN 1340 liefern und als Einfassung der Pflasterflächen und Grundstücksgrenze zum Gehweg einbauen.
Typ DIT- DIN 483 TB 80/250/1.000 mm,
einseitig gefast
Farbe: betongrau
Höheneinordnung gem. Detailplanung sowie Höhen- und Absteckplänen

Arbeiten inkl. aller Zuschnitt-, Erd-, Fundament und Nebenarbeiten
Menge: 540,000 m

**5.1.50 Tiefbord-Kurvenstein, Format T 80/250 mm**
Bordstein wei Pos. zuvor, jedoch Kurvenstein r = 400 cm
Menge: 18,000 m

**5.1.60 Tiefbord, Format T 100/300/1.000 mm als Rammbord**
Bordstein DIN EN 1340 liefern und mit Lücken (20-25 cm) als Rammbord für die Stellplätze einbauen.
2 St./Stellplatz

Typ DIT- DIN 483 TB 100/300/1.000 mm
einseitig gefast
Farbe: betongrau

Arbeiten inkl. Erd-, Fundament und Nebenarbeiten
Menge: 67,000 St

**5.1.70 Stahlband 150/5 mm, Einfassung gerade, verzinkt**
Stahlband als Einfassung für Pflasterflächen im Übergang zur wassergebundenen Wegedecke liefern
und höhen- und fluchtgerecht einbauen, wie folgt:

Material: Stahlband, Flachstahl feuerverzinkt, ohne
Grat an den Kanten,
Maße: 150 mm hoch, 5 mm stark, mit angeschweißten
Flachstahlstützen im Abstand von 100 cm zur Verankerung
in Fundamenten

Fundament:
jede Verankerung mit Betonfundament C 12/15 X0
(erdfeucht), Maße 20x20x30 cm, einbauen
Schnittkanten sind mit Zink-Staub-Grund zu versiegeln.
Einbau: OK Stahlband bündig mit OK Weg, beim Einbau
sind eventuelle Materialausdehnungen zu
berücksichtigen.
Einschließlich aller erforderlichen Zuschnitte, Erd-
und Nebenarbeiten.
Abrechnung nach ausgeführter Länge.
Menge: 48,000 m

**5.1.80 Naturstein-Frostschutzschicht 0/32, 18 cm**
Frostschutzschicht aus Naturstein-Schotter 0/32, 18 cm,

gemäß ZTVT-StB 95/02 und RG-Min StB unter Pflasterflächen für Bk 0,3 liefern und einbauen.

Verdichtungsgrad DPr 100 %,
Verformungsmodul EV 2 mind. 100 MN/qm
Natursteinschotter mit Prüfzeugnis aus laufender Güteüberwachung ist zur Einbaufreigabe erforderlich.
Schichtdicke: 18 cm
Zulässige Höhenabweichung: +/- 2 cm
Material: Naturstein-Schotter 0/32 mm (gebrochenes Material)

Einbau: für befahrbare Pflasterflächen und Stellplätze
Menge: 1045,000 m2

**5.1.90 Schotter-Tragschicht 15 cm stark, Betonstein Bk 0,3 und Schotterrasen**
gem. ZTVT-StB 95 und RG-Min StB unter Pflasterflächen für Bk 0,3 und für Schotterrasenflächen liefern und einbauen.

Verformungsmodul EV 2 mind. 120 MN/qm
Natursteinschotter mit Prüfzeugnis aus laufender
Güteüberwachung ist zur Einbaufreigabe erforderlich.
Schichtdicke: 15 cm
Zulässige Höhenabweichung: +/- 2 cm
Körnung: 0/32 mm

Im Rahmen der Eigenüberwachung sind 5 Versuche mit dynamischer Fallplatte durchzuführen. Die Ergebnisse sind dem AG zur Verfügung zu stellen. Die Versuche werden nicht gesondert vergütet und sind in die Einheitspreise einzurechnen.

Abrechnung nach bearbeiteter Fläche.
Menge: 1325,000 m2

**5.1.100 Schotter-Tragschicht 18 cm stark, Betonstein begehbar**
wie Pos. zuvor, jedoch für begehbare Betonsteinpflasterflächen
Verformungsmodul EV 2 mind. 80 MN/qm
Schichtdicke: 18 cm
Körnung: 0/32 mm

Abrechnung nach bearbeiteter Fläche.
Menge: 295,000 m2

**5.1.110 Betonsteinpflaster grau 200/200/80 mm**
Pflasterstein aus Beton nach DIN EN 1338, Qualität DI(K) mit betonglatter Oberfläche und Minifase liefern und fachgerecht im Bereich der Hauseingänge, Fußwege und Fahrbahn verlegen. Die Verlegevorschriften des Herstellers und die Angaben der DIN 18318 sowie der ZTV Pflaster-StB 06 sind zu beachten.

Format: 200/200/80 mm
Verlegung: Reihenverband, Halbversatz
Farbe: grau
Betonsteinoberfläche: betonglatte Oberfläche

Liefern und in 3-5 cm (verdichteter Zustand) Bettungsmaterial nach DIN 18318, in Edelsplitt der Körnung 0/5 mm aus gebrochenem Hartstein, fachgerecht verlegen. Die Filterstabilität von Fuge, Bettung und Tragschicht ist zu gewährleisten. Ein Fugenabstand nach DIN 18318 von 3-5 mm ist unbedingt einzuhalten.

Die Leistungen verstehen sich einschließlich aller erforderlichen Nebenarbeiten einschl. der erforderlichen Rand- und Halbsteine.

Typ: Quadratpflaster
Menge: 950,000 m2

**5.1.120 Betonsteinpflaster grau 200/200/80 mm als Läufer**
Betonsteinpflaster wie Pos. zuvor als Läufer mit 15 cm Unterbeton und Betonrückenstütze liefern und für die Stellflächen der Gerätehäuser und für den Abfallsammelplatz einbauen.
Menge: 42,000 m

**5.1.130 Betonsteinpflaster grau, mit Rasenfuge, 20/20/8 cm**
Pflastersteinsystem aus Beton nach DIN EN 1338, Qualität DIK mit betonglatter Oberfläche und Minifase liefern und fachgerecht im Bereich der PKW-Stellplätze versetzen. Die Verlegevorschriften des Herstellers und die Angaben der DIN 18318 sowie der ZTV Pflaster-StB 06 sind zu beachten.
Vorsatzbeton mit mindestens 400 kg Zementgehalt/m³, unbearbeitete Betonsteinoberfläche, Gleitwiderstand USRV > 65, Verschiebesichernde Abstandsnocken mit Verzahnung, Fugenbreite 30 mm,
Frost- und Tausatzwiderstand erhöht nach DIN 1338 LP, Betonzusatzmittel zur Verminderung des Ausblühverhaltens

Format: 20 x 20 cm, 8 cm Stärke
Randsteine: 20 x 30 cm
Verlegung: in Reihe mit Halbsteinversatz quer zur Parkrichtung
Farbe: grau
Betonsteinoberfläche: betonglatte Oberfläche

Liefern und in 3-5 cm (verdichteter Zustand)
Hartgesteinedelsplitt der Körnung 2/5 mm fachgerecht verlegen. Die Pflastersteine sind gemäß den Angaben der Bauleitung nach festgelegten Verlegemustern einzubauen.
Die Fugen/Vegetationskammern werden mit einem wasserdurchlässigen und tragfähigen Gemisch aus 10 Massen-% Oberboden der Bodengruppe 2 und 4 gemäß DIN 18915 Teil 1, 40 Massen-% Natursand der Körnung 0/4 mm und 50 Massen-% Splitt der Körnung 2/5 mm gefüllt.
Dem Substrat ist ein Vorratsdünger mit 5 g/m² N beizufügen.
Gemisch aufbringen und einkehren.

Der saubere Pflasterbelag ist mit einem Flächenrüttler mit einem Betriebsgewicht von 170 bis 200 kg und einer Zentrifugalkraft von 20 bis 30 kN bis zur Standfestigkeit abzurütteln. Der Belag darf nur im trockenen Zustand mit einer Plattengleitvorrichtung abgerüttelt werden.

Nach dem Abrütteln sind die Fugen erneut bis 2 cm unter Oberkante zu schließen und mit 20 g/qm RSM 5.1 Parkplatzrasen anzusäen.

Die Leistungen verstehen sich einschließlich aller erforderlichen Nebenarbeiten. Die Lieferung von Randsteinen 30 x 20 cm ist im Einheitspreis einzurechnen.

Hersteller '....................................................' vom Bieter einzutragen

Produkt '....................................................' vom Bieter einzutragen
Menge: 385,000 m2

**5.1.140 Betonsteinpflaster anthrazit, mit Rasenfuge, 20/20/8 cm**
wie Pos. zuvor, jedoch als Einzelsteine zur Markierung
der Stellplätze liefern und einbauen
Farbe: anthrazit
Betonsteinoberfläche: betonglatte Oberfläche

angebotenes Fabrikat:

'....................................................'

Hersteller:

'....................................................'
Menge: 231,000 St

**5.1.150 Schnittarbeiten Betonsteinpflaster**
Betonsteinpflaster im Bereich von Radien und schrägen
Übergängen am Nassschneidetisch schneiden.

Steingröße mindestens 1/3 Stein
Abweichungen max. 5 mm
Menge: 140,000 m

**5.1.160 Schachtumpflasterungen DN400-800**
Schachtumpflasterungen liefern und einbauen

Schachtumpflasterungen für vorhandene Schächte
herstellen, aus Mosaiksteinpflaster Granit, grau,
2-reihig, in Beton mit Mörtelfuge

Schachtdeckel DN400-800
Menge: 12,000 St

**5.1.170 Schotter-Tragschicht 20 cm stark, wassergebundene Wegedecke**
gem. ZTVT-StB 95 und RG-Min StB für wassergebundene Wegedecke liefern und einbauen.

Verformungsmodul EV 2 mind. 80 MN/qm
Natursteinschotter mit Prüfzeugnis aus laufender
Güteüberwachung ist zur Einbaufreigabe erforderlich.
Schichtdicke: 20 cm
Zulässige Höhenabweichung: +/- 2 cm
Körnung: 0/32 mm

Im Rahmen der Eigenüberwachung sind 2 Versuche mit dynamischer Fallplatte durchzuführen. Die Ergebnisse sind dem AG zur Verfügung zu stellen. Die Versuche werden nicht gesondert vergütet und sind in die Einheitspreise einzurechnen.

Abrechnung nach bearbeiteter Fläche.
Menge: 130,000 m2

**5.1.180 Wassergebundene Wegedecke, Dynamische Schicht**
Dynamische Schicht für wassergebunde Wegedecke für Fußwege und Feuerwehrfahrbahn liefern und herstellen.

Dynamische Schicht: 6 cm, 0/16 liefern und als wasserregulierende Funktionslage nach DIN 18035-5 und FLL gemäß Herstellerangaben profilgerecht mit ca. 2 % Entwässerungsgefälle einbauen auf 20 cm
Natursteinschottertragschicht (bereits in vorangegangener Position abgerechnet).

Schichtdicke: mind. 6 cm (=120 kg/qm), Körnung 0/16 mm, aus Edelsplitten, Edelbrechsanden und auf die Gesteinsart abgestimmte Natursande ohne Kalk- und Lehmanteile,
Wasserdurchlässigkeit mind. 2x10 E-3 cm/s,
Oberflächenscherfestigkeit 50 KN/qm,
Proctordichte 1,80 t/cbm,
Abweichung in der Ebenheit < 1,5 cm,
Verformungsmodul EV2: > 80 MN/qm bei begehbaren Flächen

Die Verdichtung darf nur statisch und nicht durch Vibration erfolgen!
Einbau nur bei günstigen Witterungsverhältnissen.
Anwalzen bis zum Erreichen der Standfestigkeit.
Einschließlich aller Lieferungen und Nebenarbeiten

angebotenes Fabrikat:

'....................................................'

(vom Bieter einzutragen)
Menge: 130,000 m2

**5.1.190 Wassergebundene Wegedecke, Deckschicht, graubeige gelblich**
Deckschicht Wassergebundene Wegedecke, 4 cm stark liefern und profilgerecht gemäß Herstellerangaben einbauen wie folgt:

Gehwegmischung 0/5,
Wasserschluckwert nach DIN 18 035 > 1 x 10 -4 cm/s,
Frostwiderstand nach DIN 4226 < 2,0 Gew. %,
Umweltverträglichkeit nach BBschV und den LAGA-Richtlinien Wert Z0, reiner Naturbaustoff, mineralische Füller und Binder ohne Ton- oder Lehmanteil, mit Eignungsprüfung und Muster vor Lieferung
Farbe: graubeige gelblich nach vorheriger Bemusterung und Freigabe durch AG und BL
Einbaudicke Deckschicht: 4 cm

Deckschicht erdfeucht (8%) mit ca. 2 % Entwässerungsgefälle einbauen und verdichten.
Oberflächenscherfestigkeit nach DIN 18035 mind. 70 KN/qm. Die Verdichtung darf nur statisch und nicht durch Vibration erfolgen!
Einbau nur bei günstigen Witterungsverhältnissen.
Anwalzen bis zum Erreichen der Standfestigkeit.
Anschließend das fertige Planum gut wässern und 2 Tage ruhen lassen, bis die Decke sich verfestigt hat.
Inkl. Nachbehandlung mit Nachverdichtung bis zum Erreichen der abschließenden Standfestigkeit.
Einschließlich aller Lieferungen und Nebenarbeiten.

angebotenes Fabrikat:

'....................................................'

(vom Bieter einzutragen)
Menge: 130,000 m2

**5.1.200 Schotterrasen für Feuerwehrflächen 20 cm stark**
gemäß Detail nach FLL "Richtlinien für Planung, Bau und Instandhaltung von begünbaren Flächenbefestigungen
2018" Nutzungskategorie N Fw zur Befahrbarkeit durch die Feuerwehr liefern und herstellen.
Inkl. aller Erd- (Planum, zulässige Abweichung von der Sollhöhe +/- 2 cm) und Nebenarbeiten sowie Fertigstellungspflege bis zur Abnahme.
Menge: 280,000 m2

#### Abschnitt 5.2 Terrassen

**5.2.10 Schotter-Tragschicht 15-20 cm stark, Terrassen**
gem. ZTVT-StB 95 und RG-Min StB für Terrassenflächen liefern und einbauen.

Verformungsmodul EV 2 mind. 80 MN/qm
Natursteinschotter mit Prüfzeugnis aus laufender
Güteüberwachung ist zur Einbaufreigabe erforderlich.
Schichtdicke: 15-20 cm
Zulässige Höhenabweichung: +/- 2 cm
Körnung: 0/32 mm

Abrechnung nach bearbeiteter Fläche.
Menge: 24,000 m2

**5.2.20 Terrassenplatten 40x40 cm**
Außenplatten aus Beton nach DIN EN 1339, Qualität DIKPU mit gefasten Kanten und einer mehrfarbigen, nuancierten, betonglatten Oberfläche als Flächenbefestigung für Terrassen fachgerecht herstellen. Die Verlegevorschriften des Herstellers und die Angaben der DIN 18318 sowie der ZTV Pflaster-StB 06 sind zu beachten.
Rastermaß: 40 x 40 cm; Dicke 5 cm

Farbe: Titan
Oberfläche: Cassero

Liefern und in 3-5 cm (verdichteter Zustand) Bettungsmaterial nach DIN 18318, vorzugsweise in kornabgestuftem Splittsandgemisch der Körnung 0/5 mm, fachgerecht verlegen. Es ist auf eine vollflächige Auflage der Platten auf der Betung zu achten. Die Filterstabilität von Fuge, Bettung und Tragschicht ist zu gewährleisten.

Die Platten sind gemäß Detail mit Kreuzfuge einzubauen. Ein Fugenabstand nach DIN 18318 von 3-5 mm ist unbedingt einzuhalten.

Die Platten sind mit einem farblosen Gummihammer vorsichtig anzuklopfen. Der Belag wird nicht maschinell abgerüttelt.

Das Schließen der Fugen muss kontinuierlich mit dem Fortschreiten des Verlegens mit Fugenmaterial gemäß
DIN 18318 bzw. ZTV Pflaster-StB 06 erfolgen.

Die Leistungen verstehen sich einschließlich aller erforderlichen Nebenarbeiten.

möglicher Hersteller:
Lithonplus GmbH & Co. KG
Karl-Lösch-Straße 3
67360 Lingenfeld
E-Mail: info@lithonplus.de (mailto:info@lithonplus.de)
Hersteller '....................................................' vom Bieter einzutragen

Produkt '....................................................' vom Bieter einzutragen
Menge: 24,000 m2

**5.2.30 Schnittarbeiten Terrassenplatten**
Terrassenplatten entsprechend der Gebäudekubatur im Bereich von schrägen Übergängen und Fassadenanschlüssen sowie im Anschluss an Gebäudestützen schneiden.
Der Zuschnitt erfolgt im Nass-Schnitt. Um das Verschmutzen der zu schneidenden Elemente zu verhindern, sind diese mit Wasser satt vorzunässen und unmittelbar nach dem Schnitt mit klarem Wasser abzuspülen, sonst kann es zu Fleckenbildung durch Sägeschlämme kommen.

Inkl. kreisrunder Zuschnitte für Anpassungsbereiche an
Fallrohren.

Steingröße mindestens 1/3 Stein
Abweichungen max. 5 mm
Menge: 8,400 m

### Bereich 6 Ausstattung

#### Abschnitt 6.1 Allgemeine Ausstattung

**6.1.10 Gerätehaus EUROPA - Modell 2**
Gerätehaus EUROPA - Modell 2 quarzgrau-metallic liefern und inkl. Fundament standsicher nach Herstellervorgabe montieren und aufstellen.
Konstruktion:
Stabile Konstruktion mit Doppelflügeltür aus hochwertigem Stahlblech (Blechstärke 0,5 mm). Türöffnung: 1350 x 1710 mm. Inklusive Regal-Set (2 Regalböden, 2 Regalsteher zum Einhängen der Regalböden in beliebiger Höhe), 4 Geräte- sowie ein Ordnungssystem inkl. 6 Aufhängehaken an der Türinnenseite. Schraubverbindungen und Scharniere aus rostfreiem Edelstahl.
Oberfläche / Farbe:
Stahlblech bandverzinkt und polyamid-einbrennlackiert in quarzgrau-metallic.
Dach:
Satteldach, Dacheindeckung mit Stahlwellblech
Entwässerung:
Inkl. 2 integrierter Dachrinnen mit Anschluss für 1-Zoll Gartenschläuche zum Auffangen von Regenwasser.
Schneelast:
sk (auf dem Boden) 1,50 kN/m²
Windlast:
Zone 4
Schließung:
2-fach Verriegelung mit Drehgriff-Zylinderschloss inkl. Ersatzschlüssel.
Befestigungsart:
Zum Aufdübeln bei +/- 0 mm inkl. Bodenbefestigungsmaterial. Die Stellfläche sollte plan sein, eben und in Waage liegen.

Detailinformationen
B x T x H außen : 172 x 156 x 196 cm
B x T x H innen : 150 x 150 x 188 cm
B x T Fundament : 155 x 155 cm
Lichte Tür- H x B : 171 x 135 cm
Gewicht : 115,2 kg

Artikel Nr. 330.155
Lieferbezug:
ZIEGLER Metallbearbeitung GmbH
Gewerbepark am See 1
D- 01920 Nebelschütz
Tel. 0800-1004901
ausschreibung@ziegler-metall.de
www.ziegler-metall.de

Hersteller '....................................................' vom Bieter einzutragen

Produkt '....................................................' vom Bieter einzutragen
Menge: 3,000 St

**6.1.20 Anlehnbügel TAMPA feuerverzinkt und pulverbeschichtet**
Anlehnbügel TAMPA pulverbesch., Breite 850 mm, zum Einbetonieren
Artikel 244.950
Anlehnbügel TAMPA
pulverbesch. RAL 7037, Breite 850 mm, zum Einbetonieren
Anlehnbügel aus Flachstahl (80 x 10 mm) mit abgerundeten Ecken und Innenbügel aus Flachstahl (60 x 10 mm).

Detailinformationen
Ausführung : Innenbügel mittig
Nutzung : doppelseitig
Befestigungsart : zum Einbetonieren
Material : Stahl
Oberfläche : feuerverzinkt und pulverbeschichtet RAL 7037 staubgrau
B x T x H : 850 x 80 x 1100 mm
empfohlene Einbautiefe : 250 mm
Höhe über Flur : 850 mm
Gewicht : 30 kg
Anlieferung : montiert
Lieferbezug:
Ziegler Metallbearbeitung GmbH
Gewerbepark am See 1
D- 01920 Nebelschütz
Tel. 0800-1004901 (kostenfreie Fachberatung)
ausschreibung@ziegler-metall.de
www.ziegler-metall.de (https://www.ziegler-metall.de/)

Die Leistungen verstehen sich einschließlich aller erforderlichen Fundamentierungs-, Erd- und Nebenarbeiten.
Menge: 7,000 St

**6.1.30 Abfallbehälter NORANDA aus Stahl, feuerverzinkt**
Abfallbehälter NORANDA aus Stahl, in RAL 7037
Artikel 226.903
Abfallbehälter NORANDA
Abfallbehälter aus Stahlblech mit integriertem Ascher und Ausdrückblech aus Edelstahl. Lieferung inkl. Aluminium-Innenbehälter. Zur Bodenbefestigung, Befestigungsmaterial im Lieferumfang enthalten. Behälter mittels Dreikantschloss entriegeln, Deckelscheibe nach oben öffnen, Innenbehälter und Ascher zum Entleeren entnehmen, 1 Dreikantschlüssel im Lieferumfang enthalten.

Detailinformationen
Inhalt Abfallbehälter : 43 Liter
Inhalt Ascher : 0,2 Liter
Befestigungsart : zum Aufdübeln bei +/- 0 mm
Material Korpus : Stahl
Oberfläche Korpus : feuerverzinkt und pulverbeschichtet
Farbe : RAL 7037 staubgrau
Ø x Höhe : 356 x 800 mm
Höhe über Flur : 800 mm
Gewicht : 50 kg

Lieferbezug:
ZIEGLER Metallbearbeitung GmbH
Gewerbepark am See 1
D- 01920 Nebelschütz
Tel. 0800-1004901
ausschreibung@ziegler-metall.de
www.ziegler-metall.de
Menge: 2,000 St

**6.1.40 Hinweisschild für Feuerwehr**
Schild liefern und einbauen inkl. Rohrpfosten, aller zur Befestigung benötigter Kleinteile, Fundamente C20/25 und allen Nebenarbeiten, Bodenfreiheit 225 cm,
Einbautiefe 50 cm.

Beschilderung gemäß DIN 4066
Größe: 59,4 x 21,0 cm
Material: Aluminium 2 mm, weiß mit rotem Rand
Beschriftung:"Fläche für die Feuerwehr" bzw. "Feuerwehrzufahrt"
Rohrpfosten: 76,1 / 1,20 mm nach DIN 2458/1626

Inkl. Montage und aller nötigen Kleinteile und Schellen
Menge: 2,000 St

**6.1.50 Verkehrsschild P mit Behindertenstellplatz**
Lieferung und Einbau eines Schildes Z 314-50, "P" Größe 420 x420 mm und eines Schildes Z 1044-10,
"Behindertenstellplatz", Größe 231x420 mm gemäß STVO und VwV-StVO, inkl. Rohrpfosten, aller
zur Befestigung benötigten Kleinteile, Fundamenten C20/25 und allen Nebenarbeiten, Bodenfreiheit 225 cm,
Einbautiefe 50 cm.

Schilder aus Hartaluminiumlegierung mit reflektierender Folie, Typ I entsprechend den Gütebedingungen für
Verkehrszeichen.
Flachschilder gemäß IVZ-Norm II mit zwei Schellen hinten.

Rohrpfosten und Rohrschellen aus Stahl, feuerverzinkt.
Pfostendurchmesser 6 cm, Länge 300 cm.
Menge: 1,000 St

#### Abschnitt 6.2 Zaunbau

**6.2.10 Stabgitterzaun 1,23 m liefern und montieren**
Stabgitterzaun liefern und fachgerecht montieren.

Geflechtshöhe: 123 cm

Gitter aus kreuzweise stark punktgeschweißten Stahldrähten. Die waagrechten Drähte 8mm Durchmesser sind alle 200 mm als Verstärkungsdoppeldrähte beiderseits der senkrechten Drähte 6 mm Durchmesser angeordnet.
Gitternutzlänge 250 cm
Maschenweite: 50 x 200 mm
Gitterabschluß: unten überstehende stumpfe Drahtenden.
Feuerverzinkung entsprechend DIN EN ISO 1461
Farbe: anthrazitgrau RAL 7016
Pfostenabstand: 250 cm, Pfostenlänge nach statischer Erfordernis,
Pfostendurchmesser laut Herstellerangaben entsprechend den statischen Erfordernissen
Material: Rechteckrohr 60 x 40 mm, mit der Stirnseite des Pfostens im Systemraster aufgeschweißten Haken in 6
mm Durchmesser mit Bildung einer schrägen Ebenen zum Verklemmen der überlappenden R-Gitter über ein Klemmrohr 40x20 mm, mit aufschraubbarer ALU-Klappe, die das Klemmrohr absichert mit V2A-Sechskant-Schraube M 10 x 40 und V2A-U-Scheibe, zum Verklemmen der gesamten Gitter-Pfosten-Verbindung.
Farbe: anthrazitgrau RAL 7016 anthrazitgrau
Der Abstand der unteren Gittermatten zum Gelände beträgt 50 mm.

Inkl. Anpassung an den Geländeverlauf durch Abtreppen. Inkl. Erd-, Fundamentarbeiten, Kleinteilen, Nebenarbeiten.
Menge: 175,000 m

**6.2.20 Zulage End- und Eckpfosten Stabgitterzaun**
für Stabgitterzaun der Pos. 5.2.01 liefern und einbauen.
Inkl. Einkürzung einer Gittermatte und Nachbehandlung mit Zinkspray und Farbbeschichtung.
Menge: 15,000 St

**6.2.30 Drehflügeltoranlage, einflügelig, Torbreite 110 cm**
Drehflügeltoranlage, einflügelig
Produkt: passend zur Stabgitter-Zaunanlage wie vor beschrieben
Einbauort: Gartenzugänge
Höhe: 120 cm
Breite: Maß zwischen den Innenkanten der Pfosten 110 cm
Pfosten zum Einbetonieren mit Zaunanschluss.
Die Pfosten mit der Toraufhängung sind mit Leisten für den Zaunanschluss zu liefern.
Konstruktion: Rahmenkonstruktion aus Rechteckrohr 60/ 40/ 2 mm. Pfosten aus Quadratrohr 100 / 100 / 3 mm mit aufgeschweißter Abdeckkappe.
Rahmenfüllung: Gittermatten 50/ 200 mm eingeschweißt.
Korrosionsschutz: feuerverzinkt und pulverbeschichtet Farbe: RAL 7016
Fundament: gemäß Angaben des Herstellers
Zubehör: Mit Gummianschlagpuffer zur Lärmreduzierung. Abschließbar. Drückergarnitur: eloxiertes Aluminium F1, Türklinke innen und außen - Schließzylinder kommt vom AG
Inkl. Fundamente und Entsorgung überschüssiger Materialien.
Menge: 3,000 St

**6.2.40 Drehflügeltoranlage, zweiflügelig, asymetrisch, Torbreite 450 cm**
Drehflügeltor, asymetrisch, liefern und im Bereich der Feuerwehrzufahrten einbauen wie folgt:
Ort: Schotterrasen (teilfläche in Betonsteinpflaster)
Höhe: 1.230 mm
Breite: Maß zwischen den Innenkanten der Pfosten 450 cm (je ein Flügel mit 350 und 100 cm)
Öffnungsrichtung nach Innen ins Grundstück, Ein großer Flügel mit >90° Öffnungswinkel.
Klinke am kleinen Torflügel
Die Pfosten zum Einbetonieren mit der Toraufhängung sind beidseitig mit Leisten für den Zaunanschluss zu liefern.
Konstruktion: Rahmenkonstruktion aus Rechteckrohr 60 / 40 / 3 mm. Pfosten aus Quadratrohr 100 / 100 / 5 mm mit aufgeschweißter Abdeckkappe und Konsole zur Aufnahme der Toraufhängung bzw. Anschlag mit angeschweißtem Schlosskasten.
Rahmenfüllung: Gittermatten 50 / 200 mm eingeschweißt.
Korrosionsschutz: feuerverzinkt und pulverbeschichtet Farbe: RAL 7016
Fundament: gemäß Angaben des Herstellers
Zubehör: Mit Gummianschlagpuffer zur Lärmreduzierung.
Drückergarnitur: eloxiertes Aluminium F1, Türklinke innen und außen am kleinen Flügel.
Abschließbar. Schließzylinder kommt vom AG.
Für den großen Torflügel mit abschließbarem Bodenriegel inkl. Bodenhülse in geschlossenen Zustand und zwei Seitenfeststellern (Schnappern) für die geöffnete Position. Bodenriegel unfallsicher im Rahmen eingearbeitet.

Inkl. Fundamente, notwendiger Erd- und Nebenarbeiten, Befestigungsmaterialien und Entsorgung überschüssiger Materialien.

Richtfabrikat: LEGI Klassik

Produkt '....................................................' vom Bieter einzutragen
Menge: 2,000 St

#### Abschnitt 6.3 Elektrische Anlagen

**6.3.10 Kabelschutzrohr Außen: 140 mm, Wanddicke 6,7 mm, grau, in Kabelgraben verlegen**
Kabelschutzrohr Außen: 140mm, Wanddicke 6,7mm, grau, in
Kabelgraben verlegen.
Der genaue Leitungsverlauf ist mit dem Gewerk Elektro
und der BL vor Ort abzustimmen.

Das zu verlegende Material wird durch das Gewerk
Elektro bauseits gestellt.
Der Anschluss erfolgt durch das Gewerk Elektro.
Menge: 25,000 m

### Bereich 7 Pflanz- und Saatarbeiten

#### Abschnitt 7.1 Pflanzenliste

**7.1.10 Carpinus betulus 'Fastigiata', H, 3xv., mDb., 16-18**
Laubbaum liefern

Carpinus betulus 'Fastigiata'
Hochstamm, 3xv., mDb., 16-18
Kürzel im Plan: CBF
Menge: 6,000 St

**7.1.20 Liquidambar styraciflua, Hochstamm, 3xv., mDb., 16-18**
wie vor, jedoch:

Liquidambar styraciflua
Hochstamm, 3xv., mDb., 16-18
Kürzel im Plan: LST
Menge: 2,000 St

**7.1.30 Sträucher liefern (Gehölzliste)**
*** Pauschalposition
| Gattung | Art | Qualität | Anzahl |
| --- | --- | --- | --- |
| Amelanchier | lamarckii | Sol., 3xv., m.B., 125-150 | 3 |
| Aronia | melanocarpa | Str.., 2xv., Co., 60-80 | 6 |
| Aronia | x prunifolia 'Viking' | Str., 2xv., m.B., 60-80 | 30 |
| Budleja | davidii 'Black Knight' | Str.., 2xv., Co., 60-80 | 3 |
| Calycanthus | floridus | Str.., 2xv., Co., 60-80 | 3 |
| Cornus | alba 'Sibirica Variegata' | Str., 3xv., m.Tb., 60-80 | 13 |
| Cornus | sanguinea 'Midwinter Fire' | Str., 3xv., m.Tb., 60-80 | 7 |
| Cornus | sanguinea 'Winter Beauty' | Str.., 3xv., Co., 80-100 | 3 |
| Cornus | coggygria 'Royal Purple' | Sol., 3xv., m.B., 125-150 | 1 |
| Hydrangea | arborescens 'Annabelle' | Str., 3xv., m.Tb., 60-80 | 7 |
| Lonicera | pileata | Str., 2xv., o.B., 60-100 | 75 |
| Philadelphus | x virginalis | Str.., 2xv., Co., 60-100 | 5 |
| Physocarpus | opulifolifolius 'Summer Wine' | Str., 2xv., m.B., 60-80 | 8 |
| Potentilla | fruticosa 'Abbotswood' | Str., 2xv., o.B., 60-100 | 61 |
| Potentilla | fruticosa 'Princess' | Str., 2xv., o.B., 60-100 | 71 |
| Ribes | alpinum 'Schmidt' | Str., 2xv., m.B., 60-80 | 16 |
| Salix | purpurea 'Nana' | Str.., 2xv., Co., 60-80 | 11 |
| Salix | repens argentea | Str., 2xv., o.B., 60-100 | 33 |
| Spiraea | betulifolia 'Tor' | Str., 2xv., o.B., 60-100 | 184 |
| Spiraea | thunbergii | Str., 2xv., m.B., 60-80 | 26 |
|  |  |  | 566 |
Menge: 1,000 psch

**7.1.40 Stauden liefern (Staudenliste)**
*** Pauschalposition
| Gattung | Art | Qualität | Anzahl |
| --- | --- | --- | --- |
| Anemone | hupehensis 'Septembercharme' | Tb | 20 |
| Anemone | japonica 'Honorine Jobert' | Tb | 24 |
| Aster | divaricatus | Tb | 10 |
| Aster | laevis | Tb | 13 |
| Coreopsis | verticillata 'Moonbeam' | Tb | 14 |
| Deschamps | cespitosa 'Bronzeschleier' | Tb | 57 |
| Echinacea | purpurea | Tb | 20 |
| Epimedium | x perralchicum 'Frohnleiten' Tb | TB | 571 |
| Erigeron | karvinskianus | Tb | 31 |
| Geranium | macrorrhizum | Tb | 152 |
| Nassella | tenuissima | Tb | 14 |
| Salvia | nemorosa 'Caradonna' | Tb | 6 |
| Veronica | repens | Tb | 43 |
| Vinca | minor | Tb | 497 |
|  |  |  | 1.472 |
Menge: 1,000 psch

**7.1.50 Geophyten liefern (Geophytenliste)**
*** Pauschalposition
| Gattung | Art | Qualität | Anzahl |
| --- | --- | --- | --- |
| Allium | sphaerocephalon | Tb | 50 |
| Narcissus | 'Fortune' | Tb | 100 |
| Tulipa | 'Purple Prince' | Tb | 100 |
|  |  |  | 250 |
Menge: 1,000 psch

#### Abschnitt 7.2 Pflanzarbeiten

**7.2.10 Bäume m.B. pflanzen**
Bäume der Pflanzenliste mit Ballen gem. DIN 18916 nach Pflanzplan pflanzen.
Pflanzgrube für Einzelbäume ausheben. Die Pflanzgruben müssen vor der Verfüllung durch die BL freigegeben werden. Sohle und Wände mindestens 20 cm tief lockern.
Aushub auf Folie zwischenlagern. Pflanzgrube bis 30 cm unter OK Gelände verfüllen mit Aushub, angereichert mit Alginure Wurzeldip 6 kg/cbm und 1,5 kg/cbm All-in-one-Bodenverbesserer, TerraCottem Universal® oder gleichwertig.

Restverfüllung mit
60 % vorh. Bodenaushub
30 % zu liefernder Oberboden BG 4 gem. DIN 18915
10 % Rindenhumus
6 kg/cbm Alginure Bodengranulat
1,5 kg/cbm All-in-one-Bodenverbesserer, TerraCottem Universal® oder gleichwertig.
Verbleibenden Aushub laden und entsorgen.
Seitenlänge 200 x 200 cm
Tiefe: 100 cm
Die Drahtgewebe sind zu lösen und das Ballentuch ist zu öffnen. Die Ballen sind äußerlich anzulockern. Beim Einsetzen der Bäume ist darauf zu achten, daß sie nicht tiefer gepflanzt werden, als sie in der Baumschule
gestanden haben.

Pflanzkosten einschl. Aushub der Baumgrube, Herstellen eines Gießrandes und Lieferung aller Materialien.
Verdrängter Boden wird Eigentum des AN und ist zu entsorgen.

Zuschlagstoffe sind über Lieferscheine nachzuweisen.
Menge: 8,000 St

**7.2.20 Pfahldreibock zur Verankerung der Bäume liefern und herstellen**
Pfahldreibock zur Verankerung der Bäume gem. DIN 18916
[TB61liefern und herstellen, wie folgt:
Material: Baumpfähle geschält, oben gefast und unten
angespitzt, unbehandelt (nicht kesseldruckimprägniert!)
Pfahllänge: 300 cm
Zopfstärke: 8/10 cm
Anbindung: Kokosstrick (mittel)
Einbau: Die Pfähle sind gleichmäßig, unter Beachtung
der Fluchten, auszurichten und auf einheitliche Höhe
direkt unterhalb des Kronenansatzes einzubauen.
Baumpfähle bis zur Standfestigkeit einschlagen, am
oberen Ende in gleichmäßiger Höhe mit halbierten
Rundhölzern, ca. 40 cm lang, stabilisieren. Abgesägte
Baumpfähle sind zu fasen.
Inkl. Fixierung des Kokosstricks mit Hilfe von Nägeln
an den Baumpfählen und aller notwendigen Materialien.
Menge: 8,000 St

**7.2.30 Stammschutz für Bäume**
Stammschutzanstrich "ARBO - FLEX Stammschutzfarbe, weiß" liefern und herstellen.
Stämme bis zum Kronenansatz komplett mit "ARBO - FLEX
Stammschutzfarbe" vollständig deckend und nach Herstellerangaben, fachgerecht einstreichen.
Inkl. Grundierung und aller Nebenarbeiten mögliches Produkt: Arbo Flex Stammschutzfarbe
mögliche Lieferfirma: Fa. Flügel GmbH
Westerhöfer Str. 45
37520 Osterode am Harz
Tel. 05522/31 91-0
Menge: 8,000 St

**7.2.40 Sträucher o.B. bis 100 cm pflanzen**
Sträucher bis 100 cm der Pflanzenliste ohne Ballen bzw. mit Topfballen gem. DIN 18916 nach Pflanzplan pflanzen.
Inkl. Pflanzschnitt und Entsorgung des Schnittgutes.

Die Wurzeln der Pflanzen sind vor dem Pflanzen in einer gemäß Herstellerangaben angesetzten Mischung aus
Organisch-mineralischem Dünger mit Wurzel-Aktivator aus Braunalgenextrakten zur Erhöhung des Wurzelwachstums zu tauchen.
Pflanzkosten einschl. Wurzel-Aktivator.

Richtfabrikat: Alginure Wurzel-Dip Pulver

Produkt '....................................................' vom Bieter einzutragen
Menge: 559,000 St

**7.2.50 Solitärsträucher m.B. pflanzen**
Solitärsträucher der Pflanzenliste mit Ballen gem. DIN 18916 nach Pflanzplan pflanzen. Inkl. Pflanzschnitt und
Entsorgung des Schnittgutes.
Menge: 7,000 St

**7.2.60 Stauden/Gräser pflanzen**
Stauden/Gräser der Pflanzliste m.Tb. bzw. Co. gem. DIN
18916 nach Pflanzplan pflanzen.
Menge: 1472,000 St

**7.2.70 Geophyten stecken**
Geophyten der Pflanzenliste gem. DIN 18916 nach
Pflanzplänen in kleinen Gruppen von 5 bis 10 Stück je
nach Art und Sorte stecken.
Menge: 250,000 St

**7.2.80 Pflanzflächen mit 50 g/qm Hornspänen abstreuen**
Pflanzflächen und Baumscheiben mit 50 g/qm Hornspäne fein als Stickstoffausgleichsgabe vor dem Mulchen
abstreuen.
Menge: 590,000 m2

**7.2.90 Rindenmulch RM mittel**
Strauchflächen und Baumscheiben nach der Pflanzung mit Rindenmulch nach RAL-Gütezeichen GZ 250/1 oder in Anlehnung an die Prüfbestimmungen der Gütegemeinschaft Rinde für Pflanzenbau RM mittel, Körnung 10/40 mm, abdecken;
Cd-Wert < 2 mg/l muss mit aktueller Cadmiumanalyse nachgewiesen werden.

Auftragsdicke mind. 5 cm.
Einbau erst nach Freigabe des Prüfzertifikates.
Menge: 590,000 m2

#### Abschnitt 7.3 Saatarbeiten

**7.3.10 Feinplanum für Ansaatflächen**
Feinplanum für Rasen- und Wiesenflächen herstellen.
Zulässige Abweichung von der Sollhöhe +/- 2 cm.
Anschlüsse an Wege, Plätze und sonstige Beläge - 2 cm
unter der Belagsoberfläche.
Steine, Fremdkörper, Unkraut und schwer verrottbare
Pflanzenteile ablesen.
Durchmesser der Steine und Fremdkörper ab 3 cm.
Bodengruppe 4, DIN  18 915.
Stoffe werden Eigentum des AN und sind zu beseitigen.
Der Entsorgungsnachweis ist zu führen.

Abrechnung nach bearbeiteter Fläche in der
Horizontalprojektion.
Menge: 440,000 m2

**7.3.20 Rasenansaat gem. DIN 18 917, Gebrauchsrasen**
Rasenansaat mit 25 g/m2 gemäß DIN 18 917 herstellen durch Aussaat, einschließlich vorheriger tiefgründiger Bodenlockerung sowie Roh- und Feinplanum, einigeln und walzen,
Inkl. Startdüngung mit Basatop Fair, Firma Compo sowie Anwässern einschließlich Lieferung des Saatgutes, bestehend aus:
Mischung G 230 - "Gebrauchsrasen - Spielrasen, RSM 2.3", Fa. Juliwa-Hesa
Das Saatgut muss in seiner Beschaffenheit DIN 18 917 und in Bezug auf seine Kennzeichnung, Verpackung und Verschließung den gesetzlichen Bestimmungen über "zertifiziertes Saatgut" entsprechen. Der Samen ist mit Gütezeugnis zu liefern. An den Rändern verstärkte Rillensaat.
Auch für Schotterrasen der Feuerwehrflächen verwenden.
Menge: 715,000 m2

**7.3.30 Düngung**
auf den Rasenflächen oberflächig aufbringen und 3 cm tief einarbeiten.
Langzeitdüngung mit organischem Langzeitdünger

Menge 50 g/m2

Richtfabrikat: Oscorna Rasaflor Rasendünger, granuliert

oder gleichwertig

Produkt '....................................................' vom Bieter einzutragen
Menge: 715,000 m2

### Bereich 8 Pflegearbeiten

#### Abschnitt 8.1 Fertigstellungspflege

**8.1.10 Rasen mähen während der Fertigstellungspflege**
Rasen mähen während der Fertigstellungspflege gemäß DIN 18917 bis zum Erreichen des abnahmefähigen Zustandes.

Vor dem Mähen sind die Flächen von Unrat zu säubern.
Der 1. Schnitt ist mit der Sense bzw. mit einem Handrasenmäher durchzuführen.
Die Schnitte müssen bei Wuchshöhen zwischen 6 und 10 cm erfolgen.

Die Mahd darf nur auf trockenen Rasenflächen erfolgen!
Schnitthöhe ca. 3-4 cm
Abstand der Schnitte in der Regel alle 3 Wochen.
Es dürfen nur glattschneidende Geräte bzw. Maschinen eingesetzt werden, die keine bleibenden Spuren in der Bodenoberfläche verursachen.
Angrenzende Platten-, Wege- und sonstige befestigte Flächen nach jedem Arbeitsgang säubern.

Im Herbst ist das gesamte Laub von den Rasenflächen abzuharken und zu entsorgen.

Abrechnung nach m2 je ausgeführtem Arbeitsgang.

Mengenansatz: 8 Mähgänge je 715 m2 = 5.720 m2
Menge: 5720,000 m2

**8.1.20 Düngen der Rasenflächen**
Düngen der Rasenflächen während der Fertigstellungspflege gemäß DIN 18917.

2 Tage vor Arbeitsbeginn ist dem AG der Liefernachweis zu übergeben.
Düngen der Rasenflächen mit Floranid - Permanent oder gleichwertig
Menge: je 50 g/qm
Zeitpunkt: nach dem ersten Rasenschnitt, wenn das Begrünungsziel dem nicht entgegensteht und ca. 6-8 Wochen danach.
Dünger gleichmäßig mit geeignetem Streugerät aufbringen.

Abrechnung nach m2 je ausgeführtem Arbeitsgang.

Mengenansatz: 2 Düngungsgänge je 715 m2 = 1.430 m2
Menge: 1430,000 m2

**8.1.30 Wässern der Rasenflächen während der Fertigstellungspflege**
Wässern der Rasenflächen während der Fertigstellungspflege gemäß DIN 18917.
Die Fertigstellungspflege endet nicht vor dem auf die Saat folgenden 30. September.

Mengenansatz: 12 Bewässerungsgänge je 715 m2 = 8580 m2

Das Wasser ist gleichmäßig in möglichst feinen Tropfen mit entsprechender Beregnungstechnik aufzubringen, um ein Verschlämmen des Bodens zu vermeiden.

In der Regel ist die Bewässerung im Abstand von 14 Tagen von April bis August zu realisieren.

Mindestwassermenge je Arbeitsgang 10 l/qm pro Arbeitsgang

Wasser wird vom AG nicht zur Verfügung gestellt.
Menge: 8580,000 m2

**8.1.40 Fertigstellungspflege Baumpflanzung**
Fertigstellungspflege der Baumpflanzung nach DIN 18916 bis zum Tag der Abnahme nach einer Vegetationsperiode (nicht vor dem auf die Pflanzung folgenden 30. September) durchführen wie folgt:

Einschließlich der erforderlichen Bewässerung. Wasser wird über Zapfstellen im Außenraum gestellt (siehe Vorbemerkungen).
Der AN hat in Abstimmung mit der BL einen Pflegeplan zu erstellen, aus dem sämtliche Pflegemaßnahmen und deren Häufigkeit zu entnehmen sind.
Jeder Pflegegang ist der Bauleitung vor Beginn schriftlich anzuzeigen. Innerhalb von 5 Tagen nach Leistungserbringung ist dem AG ein Pflegenachweis zur Quittierung vorzulegen. Die Abrechnung erfolgt nur mit
ordnungsgemäß abgezeichneten Leistungsbelegen.
In der Vegetationszeit (Mai bis September) sind mindestens zwei Bewässerungsdurchgänge pro Monat durchzuführen!
Anzahl der Pflegedurchgänge: 6
Die Anwuchsgewährleistung wird für die Dauer der Pflege vereinbart.
Einschließlich der geordneten Entsorgung der anfallenden Materialien.
Menge: 8,000 St

**8.1.50 Wässern der Bäume während der Fertigstellungspflege**
Wässern der Bäume während der Fertigstellungspflege gem. DIN 18916. Die Fertigstellungspflege endet nicht vor dem auf die Pflanzung folgenden 30. September.

Mengenansatz:

Anzahl Bäume: 8 St
Anzahl AG: 15 St
Gesamtanzahl: 15 AG x 8 St = 120 AG

Ausführung nach Bedarf entsprechend der Witterung.
Mindestwassermenge je Arbeitsgang und Baum 80 l.

Wasser wird vom AG nicht zur Verfügung gestellt.
Menge: 120,000 St

**8.1.60 Fertigstellungspflege Strauchpflanzung**
Die Fertigstellungspflege der Strauchpflanzflächen endet mit dem Erreichen des abnahmefähigen Zustandes
gem. VOB/B § 12 und DIN 18916, jedoch nicht vor dem auf die Pflanzung folgenden 30. September.

Der Beginn der einzelnen Pflegegänge ist dem AG und der BL unaufgefordert schriftlich mitzuteilen.

Die Pflege beinhaltet:
Mechanisches Entfernen von unerwünschtem Aufwuchs,
Entfernen von Steinen und Unrat ab 3 cm Durchmesser,
Entfernen von trockenem Holz. Anfallendes Material ist zu laden und auf einer geeigneten Kippstelle zu
entsorgen.
Ersatz von nicht angewachsenen Pflanzen gleicher Größe und Neubeginn einer Fertigstellungspflege ohne erneute
Vergütung.

Abrechnung nach qm je ausgeführtem Arbeitsgang.

Strauchfläche: 540 qm
Anzahl AG:6 St
Gesamtfläche: 6 AG x 540 qm = 3.240 qm
Menge: 3240,000 m2

**8.1.70 Wässern der Strauchpflanzung während der Fertigstellungspflege**
Wässern der Strauchpflanzung während der
Fertigstellungspflege gem. DIN 18916.

Ausführung nach Bedarf entsprechend der Witterung.
Mindestwassermenge je Arbeitsgang und qm Strauchfläche
20 l.
Wasser muss vom AN über die vorhandenen Hydranten
entnommen werden. Inkl. Wasser- und Standrohrkosten.

Beim Wässern ist ein Brausekopf mit einer feinen
Tropfenverteilung einzusetzen, um ein Verschlämmen des
Bodens zu vermeiden!

Abrechnung nach ausgeführten Arbeitsgängen.

Strauchfläche: 540 qm
Anzahl AG:16 St
Gesamtfläche: 16 AG x 540 qm = 8.640 qm
Menge: 8640,000 m2

**8.1.80 Fertigstellungspflege Stauden- und Geophytenpflanzung**
Die Fertigstellungspflege der Stauden- und Geophytenpflanzflächen
endet mit dem Erreichen des abnahmefähigen Zustandes
gem. VOB/B § 12 und DIN 18916, jedoch nicht vor dem auf
die Pflanzung folgenden 30. September.

Der Beginn der einzelnen Pflegegänge ist dem AG und der
BL unaufgefordert schriftlich mitzuteilen.

Ziel der Fertigstellungspflege ist die Herstellung bzw.
der Erhalt einer geschlossenen Vegetationsschicht.
Hierzu sind Lücken und Fehlstellen unter
Berücksichtigung des Pflanzzieles gemäß Pflanzplan
durch Teilung und Umsetzung zu schließen. Angestrebt
wird eine über das ganze Jahr repräsentativ wirkende
Pflanzfläche.

Die Pflege beinhaltet:
Mechanisches Entfernen von unerwünschtem Aufwuchs,
Entfernen von Steinen und Unrat ab 3 cm Durchmesser,
Entfernen von trockenem Staudenteilen. Anfallendes
Material ist zu laden und auf einer geeigneten
Kippstelle zu entsorgen.
Ersatz von nicht angewachsenen Pflanzen gleicher Größe
und Neubeginn einer Fertigstellungspflege ohne erneute
Vergütung.

Abrechnung nach qm je ausgeführtem Arbeitsgang.

Staudenfläche: 50 qm
Anzahl AG:10 St
Gesamtfläche: 10 AG x 50 qm = 500 qm
Menge: 500,000 m2

**8.1.90 Wässern der Stauden- und Geophytenpflanzung während der Fertigstellungspflege**
Wässern der Stauden- und Geophytenpflanzung während der
Fertigstellungspflege gem. DIN 18916. Die
Fertigstellungspflege endet nicht vor dem auf die
Pflanzung folgenden 30. September.

Ausführung nach Bedarf entsprechend der Witterung.
Mindestwassermenge je Arbeitsgang und qm Staudenfläche
20 l.
Wasser muss vom AN über die vorhandenen Hydranten
entnommen werden. Inkl. Wasser- und Standrohrkosten.

Beim Wässern ist ein Brausekopf mit einer feinen
Tropfenverteilung einzusetzen, um ein Verschlämmen des
Bodens zu vermeiden!

Abrechnung nach ausgeführten Arbeitsgängen.

Staudenfläche: 50 qm
Anzahl AG:16 St
Gesamtfläche: 16 AG x 50 qm = 800 qm
Menge: 800,000 m2

#### Abschnitt 8.2 Entwicklungspflege

**8.2.10 Entwicklungspflege 1. Jahr**
Entwicklungspflege für Bäume gem. DIN 18919 nach
Abnahme der Fertigstellungspflege durchführen.

Dauer der Entwicklungspflege: 3 Jahre bis zum Erreichen
des abnahmefähigen Zustandes.

Die Pflege beinhaltet 6 Pflegegänge pro Jahr:
- Die gepflanzten Bäume sind entsprechend der ZTV
Baumpflege (insbesondere 3.1.3 Erziehungs- und
Aufbauschnitt, 3.1.6 Kronenpflege, 3.1.12 Stamm- und
Stockaustriebe, 3.4.2 Behandlung von Wunden) zu
pflegen.
- Die Bodenlockerung hat 3 cm tief zu erfolgen. Dabei
sind oberirdische Teile von unerwünschtem Aufwuchs
durch mechanische Maßnahmen zu beseitigen;
- Dauerwildkräuter sind mit Wurzel auszugraben.
- Steine > 5 cm und Unrat sind aufzunehmen und zu
entsorgen.
- Chemische Unkraut- und Schädlingsbekämpfungsmittel
dürfen nicht angewendet werden.
- ggf. Erneuerung des Rindenmulches
- - Nachrichten/Ersetzen der Bewässerungssäcke. Abbau
der Bewässerungssäcke zum Ende der Pflege.
- Überprüfen und Nachbinden der Baumverankerungen.

Pfähle und Bindungen müssen zum Zeitpunkt der Abnahme
der Entwicklungspflege entfernt werden.
- Überprüfen und ggf. ausbessern des Weißanstrichs über
den gesamten Zeitraum der Entwicklungspflege.
- Entfernen von trockenem Holz.
- Ersatz von nicht angewachsenen Bäumen gleicher Größe
und Neubeginn einer Pflegeperiode ohne erneute
Vergütung der Fertigstellungspflege und
Entwicklungspflege.

Ein Erziehungsschnitt / Lichtraumprofilschnitt pro Jahr
ist durchzuführen. Alles anfallende Material ist zu
beseitigen. Die geeignete Entsorgung ist dem AG
entsprechend der Vorgaben Kreislaufwirtschaftsgesetzes
(KrWG) in der neusten Fassung nachzuweisen. Der
Entsorgungsnachweis ist über Begleitschein zu führen.

Die BL ist mindestens 2 Werktage vor einen Pflegegang
schriftlich zu unterrichten.

Das Wässern wird gesondert vergütet.

Kalkulationsgrundlage sind 6 Pflegegänge pro Jahr.
Abrechnung: 1 St = 1 Pflegegang.
Ansatz: 8 Bäume x 6 Pflegegänge = 48 Pflegegänge

Die förmliche Abnahme der vollständigen Leistung
erfolgt gemeinsam vor Ort nach Ablauf der
Entwicklungspflege und ist vom Auftragnehmer
anzuzeigen. Die jeweils durchgeführten Pflegegänge sind
zu dokumentieren und unaufgefordert nach jedem
Pflegegang beim AG einzureichen. Nicht dokumentierte
Pflegegänge werden nicht abgerechnet.

Abnahme im belaubten Zustand.
Menge: 48,000 St

**8.2.20 Entwicklungspflege 2. Jahr**
wie Pos. zuvor, jedoch Entwicklungspflege im 2. Jahr

Kalkulationsgrundlage sind 6 Pflegegänge pro Jahr.
Abrechnung: 1 St = 1 Pflegegang.
Ansatz: 8 Bäume x 6 Pflegegänge = 48 Pflegegänge
Menge: 48,000 St

**8.2.30 Entwicklungspflege 3. Jahr**
wie Pos. zuvor, jedoch Entwicklungspflege im 3. Jahr

Kalkulationsgrundlage sind 6 Pflegegänge pro Jahr.
Abrechnung: 1 St = 1 Pflegegang.
Ansatz: 8 Bäume x 6 Pflegegänge = 48 Pflegegänge
Menge: 48,000 St

**8.2.40 Düngung der Bäume während der Entwicklungspflege**
Düngung der Bäume während der Entwicklungspflege gemäß
DIN 18919 durchführen.

Mindestens 2 Tage vor Arbeitsbeginn ist dem AG der
Liefernachweis zu übergeben.
Erzeugnis: Floranid Baumkraft (9+5+20+4) von der Firma
Compo mit Isodur Langzeitstickstoff und
Mikronährstoffen oder gleichwertig

Frühjahrsdüngung (März) :
Dünger unter den Rindenmulch aufstreuen, einarbeiten
und gründlich einwässern(100l/m2) danach
Rindenmulchfläche wieder herstellen.

Aufwandmenge: 700 g/Baumscheibe je AG

Wenn Anzeichen Nährstoffmangel vermuten lassen, sind
vor einer Düngung Voruntersuchungen durchzuführen und
die Düngung auf eine langfristige Sicherung der
Nährstoffversorgung auszurichten. Die Kosten für die
Bodenuntersuchung liegen beim AN. (Aufwandmengen sind
abhängig vom Ergebnis der
Bodenuntersuchung).

Abrechnung nach ausgeführten Arbeitsgängen.
Gemeinsame Begehung mit der Bauleitung und
Liefernachweis nach dem Pflegedurchgang ist zur
Anerkennung der Leistung notwendig.

Mengenansatz: 3 x 1 Düngungsgänge je 8 Bäume = 24
Stück
Menge: 24,000 St

**8.2.50 Stickstofflangzeitdüngung Entwicklungspflege 3. Jahr**
Auf Anweisung der Bauleitung Stickstoffdünger im Rahmen
der Pflege in die oberen 10 cm des Substrates
einarbeiten (18 g pro Baum, entspricht ca. 120 g bei 15
% N).
Die Wirkungsdauer soll 3 bis 6 Monate betragen.

Angebotenes Produkt / Hersteller:

'....................................................'

vom Bieter auszufüllen.

Ausführung im letzten Jahr der Entwicklungspflege.
Abrechnung: Originallieferschein
Menge: 8,000 St

**8.2.60 Bewässerung, 1. Jahr Entwicklungspflege**
Bewässerung der Bäume im Rahmen der Entwicklungspflege bis zum Erreichen des abnahmefähigen Zustands.

Liefermenge: 100 l/ Baum/ Arbeitsgang
Arbeitsgänge: nach der Pflanzung ist im ersten Monat wöchentlich mind. 1x auf Nachweis zu wässern!
weitere Bewässerungsgänge pro Baum 2x pro Monat.
jeweils Wassergaben von mindestens 100 Litern während der Vegetationsperiode / einschließlich Oktober.

Bewässerungsgänge in Abstimmung mit der örtlichen Bauüberwachung. Die Durchführung der Bewässerungsgänge ist der BL mindestens 2 Werktage vor Ausführung schriftlich mitzuteilen.

Die Abrechnung erfolgt nach tatsächlich erbrachten Arbeitsgängen. Das Wasser wird nicht bauseits gestellt.

Abrechnung: 1 St = 1 Bewässerungsdurchgang für 1 Baum
Ansatz: 8 Bäume x 15 Bewässerungsdurchgänge = 120 Stk.

Hinweis: Bei Ersatz von nicht angewachsenen Bäumen
keine erneute Vergütung der Bewässerung innerhalb der
Fertigstellungs- und Entwicklungspflege.
Menge: 120,000 St

**8.2.70 Bewässerung, 2. Jahr Entwicklungspflege**
wie Pos. zuvor, jedoch Bewässerung im 2. Jahr

Kalkulationsgrundlage sind 15 Arbeitsgänge pro Jahr.
Abrechnung: 1 St = 1 Pflegegang.
Ansatz: 8 Bäume x 15 Arbeitsgänge = 120 Pflegegänge
Menge: 120,000 St

**8.2.80 Bewässerung, 3. Jahr Entwicklungspflege**
wie Pos. zuvor, jedoch Bewässerung im 3. Jahr

Kalkulationsgrundlage sind 15 Arbeitsgänge pro Jahr.
Abrechnung: 1 St = 1 Pflegegang.
Ansatz: 8 Bäume x 15 Arbeitsgänge = 120 Pflegegänge
Menge: 120,000 St

**8.2.90 Entwicklungspflege Strauchpflanzung, 3 Jahre**
Weitere Pflege (Entwicklungspflege) im Bereich der um- und neu gepflanzten Strauchflächen, 3 Jahre lang vom
Tag der Abnahme der Fertigstellungspflege an, gemäß DIN 18919
Die Sträucher sind einmal im Jahr im Zeitraum von Oktober bis Februar in form zu schneiden.
Mechanisches Entfernen von unerwünschtem Aufwuchs, Entfernen von Steinen und Unrat ab 3 cm Durchmesser,
Entfernen von trockenem Holz.
Ersatz von nicht angewachsenen Pflanzen gleicher Größe und Neubeginn einer Entwicklungspflege ohne erneute Vergütung.
Alles anfallende Material ist fachgerecht zu beseitigen. Die geeignete Entsorgung ist dem AG entsprechend der Vorgaben des Abfallgesetzes (AbfG) und der Abfall- und Reststoffüberwachungsverordnung (AbfRestÜberwV) nachzuweisen. Der Entsorgungsnachweis ist über Begleitschein zu führen.
Der Beginn der einzelnen Pflegegänge ist dem AG und der BL unaufgefordert mindestens 2 Tage vor dem Pflegegang schriftlich mitzuteilen. Die jeweils durchgeführten Pflegegänge sind zu dokumentieren und unaufgefordert nach jedem Pflegegang beim AG einzureichen. Nicht dokumentierte Pflegegänge werden nicht abgerechnet.
Wässern wird gesondert vergütet.
Die Pflege beinhaltet min. 3 Pflegegänge pro Jahr, Abrechnung nach bearbeiteter Fläche neu gepflanzter Strauchfläche
Anzahl AG/a: 3 St
Kalkulationsansatz: 3 AG x 540 qm = 1.620 qm AG/a x 3 Jahre
= 4.860 qm
Die förmliche Abnahme der vollständigen Leistung erfolgt gemeinsam vor Ort nach Ablauf der Entwicklungspflege und ist vom Auftragnehmer anzuzeigen. Die Abnahme erfolgt im belaubten Zustand.
Die Entwicklungspflege darf nur von geschultem Fachpersonal durchgeführt werden.
Menge: 4860,000 m2

**8.2.100 E.-Pflege Strauchpflanzung, wässern**
Wässern von Gehölzflächen in Abhängigkeit von den natürlichen Niederschlagsmengen. Bemessung entsprechend der Bodenart, der Exposition und der Vegetation.
Mindestwassermenge 20 l/qm Gehölzfläche je Durchgang, Flächenneigung eben
Ansatz 36 Bewässerungsgänge (12 Bewässerungsgänge pro Jahr) während der Entwicklungspflege.

Die Abrechnung erfolgt nach tatsächlich erbrachten Arbeitsgängen. Das Wasser wird nicht bauseits gestellt.

Anzahl AG/a: 12 St
Kalkulationsansatz: 12 AG x 540 qm = 6.480 qm AG/a x 3 Jahre
= 19.440 qm
Menge: 19440,000 m2

**8.2.110 Entwicklungspflege Saatfläche, 3 Jahre**
Entwicklungspflege für Saatflächen, 3 Jahre lang vom Tag der Abnahme der Fertigstellungspflege an, gem. DIN 18917 durchführen.
Schnitthöhe 7-10 cm
Anzahl der Schnitte: 2 St. je Vegetationsperiode
Ausführung unter Berücksichtigung der Blühphänologie und der bodenbrütenden Vögel
Schnittgut nach Mahd 2-3 Tage auf der Fläche belassen, dann vollständig aufnehmen und ordnungsgemäß entsorgen.
Der Beginn der einzelnen Pflegegänge ist dem AG und der BL unaufgefordert mindestens 2 Tage vor dem Pflegegang schriftlich mitzuteilen. Die jeweils durchgeführten Pflegegänge sind zu dokumentieren und unaufgefordert nach jedem Pflegegang beim AG einzureichen. Nicht dokumentierte Pflegegänge werden nicht abgerechnet.
Die Pflege beinhaltet min. 2 Pflegegänge pro Vegetationsperiode.
Fläche: 715 qm
2 St. x 715 qm x 3 Jahre = 4.290 qm
Abrechnung nach bearbeiteter Fläche.
Menge: 4290,000 m2

**8.2.120 E.-Pflege Saatfläche wässern**
Wässern der Wiesenflächen in Abhängigkeit von den natürlichen Niederschlagsmengen. Bemessung entsprechend der Bodenart, der Exposition und der Vegetation.
Mindestwassermenge 10 l/qm Wiesenfläche je Durchgang, Flächenneigung eben
Ansatz 18 Bewässerungsgänge während der 3-Jährigen Entwicklungspflege (6 pro Jahr).
Das Wasser ist gleichmäßig in möglichst feinen Tropfen mit entsprechender Beregnungstechnik aufzubringen, um ein Verschlammen des Bodens zu vermeiden.

Die Abrechnung erfolgt nach tatsächlich erbrachten Arbeitsgängen. Das Wasser wird nicht bauseits gestellt.

Fläche: 715 qm
6 St. x 715 qm x 3 Jahre = 12.870 qm
Menge: 12870,000 m2

### Bereich 9 Sonstige Maßnamen

#### Abschnitt 9.1 Dokumentationsunterlagen

**9.1.10 Dokumentationsunterlagen**
*** Pauschalposition
Dokumentationsunterlagen erstellen und übergeben, bestehend aus:
Die Unterlagen sind thematisch sortiert und zweifelsfrei nachvollziehbar zu übergeben.

1. Herstellerbescheinigung über normgerechte Bauausführung;
2. Verdichtungsnachweise (Untergrund, Trag- und Frostschutzschichten)
3. Materialzertifikate und Prüfzeugnisse (Trag- und Frostschutzschichtmaterial, Pflastermaterialien,
Deckschichtmaterial für Wegebau)
4. Liefernachweise / Materiallieferscheine für Hauptmaterialien (Trag- und Frostschutzschichtmaterial,
Pflastermaterialien, Deckschichtmaterialien)
5. Bestandsplanfassung - Lageplan im Zeichnungsformat (2-fach farbig als Papierausdruck) und einfach auf digitalem Träger / Download als dwg- und pdf-Datei mit folgenden Angaben:
- Lageplan mit Lagebezug ETRS 89; UTM 33
- Grundvermaßung der Teilflächen;
- Funktionsangabe zu den Teilflächen;
- Höhenangabe markanter Punkte (Höhensystem DHHN 92) und Kennzeichnung des Gefälles, bei Versickerungsmulden (Längs- und Quergefälle);
- Kennzeichnung / Bezeichnung unterschiedlicher Befestigungsarten (Deckschichten)
- Kennzeichnung Randeinfassung einschl. Materialangaben;
- Einbauten, Schächten;
- Eintrag von Katastergrenzen;
6. Bautagesberichte mit Prüf- und Kontrollvermerk der örtlichen Bauüberwachung;
7. Abnahmeprotokolle einschl. der Protokolle über die Mängelbeseitigung.
Menge: 1,000 psch

#### Abschnitt 9.2 Baustelleneinrichtung

**9.2.10 Baustelleneinrichtung**
*** Pauschalposition
für alle in der Leistungsbeschreibung aufgeführten Leistungen, sowie die Anlage von Lagerplätzen,
sonstigen Plätzen und Wegen soweit erforderlich Sicherung der Lagerplätze mit Bauzaun nach
Notwendigkeit.

Benutzte Flächen und Wege werden entsprechend dem ursprünglichen Zustand wieder hergestellt.
Verunreinigungen werden beseitigt.

Einschl. Einrichtung zur Verkehrssicherung und -regelung nach StVO bei Bauarbeiten an öffentlichen
Straßen unter Aufrechterhaltung des Verkehrs aufbauen, über die gesamte Bauzeit betreiben, ggf. umsetzen und
abbauen. Bei Notwendigkeit von Verkehrssicherungsmaßnahmen und Maßnahmen zur Verkehrsregelung hat der AN die erforderliche Genehmigung (verkehrsrechtliche Anordnung) beim zuständigen Straßenverkehrsamt zu beantragen.

Einschl. der Unterhaltung und Betreibung der Geräte, Anlagen, Einrichtungen wie Miete, Pacht, Gebühren und
dergleichen sowie die tägliche Reinhaltung der Straße während der Bauzeit.

Einschl. Schutzmaßnahmen für vorhandene Abläufe und Schächte gegen Verschmutzung.

Räumen von allen Geräten, Anlagen und Einrichtungen, die der AN für die Durchführung der Leistungen
benötigt.
Menge: 1,000 psch

### Bereich 10 Stundenarbeiten

#### Abschnitt 10.1 Stundenlohnarbeiten

**10.1.10 Helfer**
Menge: 5,000 h

**10.1.20 Facharbeiter, Polier**
Menge: 5,000 h

**10.1.30 Radlader**
einschl. Fahrer, über 18 bis 37 kW
Menge: 2,000 h

**10.1.40 LKW-Selbstlader**
einschl. Fahrer, Nutzlast bis 14 to
Menge: 2,000 h

**10.1.50 Minibagger**
einschl. Fahrer
Menge: 2,000 h

**10.1.60 Hydraulikbagger bis 44 kW**
einschl. Fahrer, über 29 bis 44 kW
Menge: 2,000 h
